# Eliminação de camada de tinta em paramento interior

- Propriedade do ficheiro: CYPE INGENIEROS, S.A.
- Formato: FIEBDC-3/2002
- Moeda: EUR
- Custos indirectos: 3.00 %
- IVA: 23.00 %

## R Revestimentos

### RY Preparações, protecções, reparações e reforços de revestimentos

#### RYP Preparações

**RYP030** m² Eliminação de camada de tinta em paramento interior.
Eliminação de camada de tinta tinta plástica, acabamento liso, aplicada sobre em arco, com meios mecânicos, através de lixadora, e a aplicação com trincha de 0,175 l/m² de decapante universal de alta eficiência, impregnando a pintura existente, eliminando-a com espátula uma vez amolecida.
Inclui: Protecção dos elementos da envolvente que possam ser afectados durante os trabalhos. Aplicação do decapante. Eliminação da camada de tinta. Remoção e acumulação dos restos gerados. Carga dos restos gerados para camião ou contendor.
Critério de medição de projecto: Superfície medida segundo documentação gráfica de Projecto.
Critério de medição de obra: Medir-se-á a superfície realmente executada segundo especificações de Projecto.

| Código | Un | Descrição | Rendimento | Preço | Importância |
|---|---|---|---|---|---|
| mt27pfj201a | l | Decapante universal de alta eficiência, à base de dissolventes orgânicos, para aplicar com trincha ou rolo. (material) | 0.175 | 15.81 | 2.77 |
| op00dec010 |  | Soprador. | 1.000 | 0.00 | 0.00 |
| op00lij020 |  | Lixadora de paredes e tectos. | 1.000 | 0.00 | 0.00 |
| mo076 | h | Ajudante de pintor. (mão de obra) | 0.071 | 22.13 | 1.57 |
| % | % | Custos directos complementares | 2 % | 4.34 | 0.09 |
|  |  | Custos directos |  |  | 4.43 |
