# Eliminação de camada de tinta à têmpera, acabamento em gota, aplicada sobre em arco, com meios manuais

- Propriedade do ficheiro: CYPE INGENIEROS, S.A.
- Formato: FIEBDC-3/2002
- Moeda: EUR
- Custos indirectos: 3.00 %
- IVA: 23.00 %

## R Revestimentos

### RY Preparação e reparação de superfícies

#### RYP Preparação de paramentos

**RYP030** m² Eliminação de camada de tinta à têmpera, acabamento em gota, aplicada sobre em arco, com meios manuais.
Eliminação de camada de tinta à têmpera, acabamento em gota, aplicada sobre em arco, com meios manuais, através de raspador e espátula. Incluindo p/p de humedecimento prévio da camada de tinta, com esponja, protecção dos elementos situados no paramento e não desmontados, recolha dos restos gerados, armazenamento, remoção e carga manual dos restos gerados para camião ou contentor.
Inclui: Protecção dos elementos situados no paramento. Humedecimento da camada de tinta. Eliminação da camada de tinta. Remoção e acumulação dos restos gerados. Carga dos restos gerados para camião ou contendor.
Critério de medição de projecto: Superfície medida segundo documentação gráfica de Projecto.
Critério de medição de obra: Medir-se-á a superfície realmente executada segundo especificações de Projecto.

| Código | Un | Descrição | Rendimento | Preço | Importância |
|---|---|---|---|---|---|
| mo074 | h | Ajudante de pintor. (mão de obra) | 0.310 | 16.45 | 5.10 |
| % | % | Custos directos complementares | 2 % | 5.10 | 0.10 |
|  |  | Custos directos |  |  | 5.20 |
