# Reparação de fenda em revestimento de gesso, com gesso e malha

- Propriedade do ficheiro: CYPE INGENIEROS, S.A.
- Formato: FIEBDC-3/2002
- Moeda: EUR
- Custos indirectos: 3.00 %
- IVA: 23.00 %

## R Revestimentos

### RY Preparações, protecções, reparações e reforços de revestimentos

#### RYY Reparações

**RYY024** m Reparação de fenda em revestimento de gesso, com gesso e malha.
Reparação de fenda em revestimento de gesso sobre o paramento horizontal de mais de 3 m de altura através da aplicação de uma primeira camada de emboço de gesso B1, colocação de rede de fibra de vidro tecida, anti-álcalis, com o gesso ainda fresco, posterior aplicação de uma segunda camada de emboço com o mesmo gesso e acabamento final com gesso C6, até igualar a superfície reparada com o restante revestimento do pano. Inclusive picagem à mão e remoção do acabamento de gesso na zona fendilhada, com uma largura de 15 cm a cada lado do eixo da lesão, limpeza a seco com escova, remoção e carga manual de entulho para camião ou contentor. Totalmente terminada e rematada, à falta da pintura (não incluída neste preço).
Inclui: Preparação da fenda. Amassadura do gesso grosso. Espalhamento da primeira camada de gesso grosso. Colocação da malha. Espalhamento da segunda camada de gesso grosso. Amassadura do gesso fino. Espalhamento da camada de gesso fino sobre o emboço previamente aplicado. Remoção de entulho. Carga de entulho para camião ou contentor.
Critério de medição de projecto: Comprimento medido segundo documentação gráfica de Projecto.
Critério de medição de obra: Medir-se-á o comprimento realmente executado segundo especificações de Projecto.

| Código | Un | Descrição | Rendimento | Preço | Importância |
|---|---|---|---|---|---|
| mt09pye010b | m³ | Pasta de gesso de construção B1, segundo EN 13279-1. (material) | 0.004 | 148.50 | 0.59 |
| mt28vye020 | m² | Rede de fibra de vidro tecida, anti-álcalis, de 5x5 mm de vão de malha, flexível e imputrescível no tempo, de 70 g/m² de massa superficial e 0,40 mm de espessura do fio, para armar gessos. (material) | 0.347 | 0.76 | 0.26 |
| mt09pye010a | m³ | Pasta de gesso para aplicação em camada fina C6, segundo EN 13279-1. (material) | 0.001 | 166.70 | 0.17 |
| op00tal020 |  | Berbequim com misturador. | 1.000 | 0.00 | 0.00 |
| mo113 | h | Operário não qualificado construção. (mão de obra) | 0.497 | 21.45 | 10.66 |
| mo033 | h | Oficial de 1ª gesseiro. (mão de obra) | 0.348 | 22.68 | 7.89 |
| mo071 | h | Ajudante de gesseiro. (mão de obra) | 0.204 | 22.13 | 4.51 |
| % | % | Custos directos complementares | 2 % | 24.08 | 0.48 |
|  |  | Custos directos |  |  | 24.56 |
