# Reparação de fenda em revestimento de argamassa, com argamassa e malha

- Propriedade do ficheiro: CYPE INGENIEROS, S.A.
- Formato: FIEBDC-3/2002
- Moeda: EUR
- Custos indirectos: 3.00 %
- IVA: 23.00 %

## R Revestimentos

### RY Preparações, protecções, reparações e reforços de revestimentos

#### RYY Reparações

**RYY021** m Reparação de fenda em revestimento de argamassa, com argamassa e malha.
Reparação de fenda em revestimento de argamassa sobre o paramento vertical interior até 3 m de altura através da aplicação de uma primeira camada de emboço de argamassa de cimento M-5, colocação de malha de fibra de vidro, anti-álcalis, com a argamassa ainda fresca e posterior aplicação final aplicado directamente de uma segunda camada de emboço com a mesma argamassas, acabamento superficial rugoso, até igualar a superfície reparada com o restante revestimento do pano. Inclusive picagem à mão e remoção da argamassa na zona fendilhada, com uma largura de 15 cm a cada lado do eixo da lesão, limpeza a seco com escova, remoção e carga manual de entulho para camião ou contentor. Totalmente terminada e rematada, à falta da pintura (não incluída neste preço).
Inclui: Preparação da fenda. Espalhamento da primeira camada de argamassa. Colocação da malha. Espalhamento da segunda camada de argamassa. Acabamento superficial. Cura da argamassa. Remoção de entulho. Carga de entulho para camião ou contentor.
Critério de medição de projecto: Comprimento medido segundo documentação gráfica de Projecto.
Critério de medição de obra: Medir-se-á o comprimento realmente executado segundo especificações de Projecto.

| Código | Un | Descrição | Rendimento | Preço | Importância |
|---|---|---|---|---|---|
| mt09mor010c | m³ | Argamassa de cimento CEM II/B-L 32,5 N tipo M-5, confeccionada em obra com 230 kg/m³ de cimento e uma proporção em volume 1/6. (material) | 0.005 | 115.30 | 0.58 |
| mt09var030a | m² | Malha de fibra de vidro tecida, com impregnação de PVC, de 10x10 mm de vão de malha, anti-álcalis, de 115 a 125 g/m² e 500 µm de espessura, para armar rebocos tradicionais, emboços e argamassas. (material) | 0.347 | 1.55 | 0.54 |
| op00tal020 |  | Berbequim com misturador. | 1.000 | 0.00 | 0.00 |
| mo020 | h | Oficial de 1ª construção. (mão de obra) | 0.453 | 22.68 | 10.27 |
| mo113 | h | Operário não qualificado construção. (mão de obra) | 0.420 | 21.45 | 9.01 |
| % | % | Custos directos complementares | 2 % | 20.40 | 0.41 |
|  |  | Custos directos |  |  | 20.81 |
