# Reabilitação de revestimento exterior, sistema Antifisuras "GRUPO PUMA"

- Propriedade do ficheiro: CYPE INGENIEROS, S.A.
- Formato: FIEBDC-3/2002
- Moeda: EUR
- Custos indirectos: 3.00 %
- IVA: 23.00 %

## R Revestimentos

### RY Preparações, protecções, reparações e reforços de revestimentos

#### RYY Reparações

**RYY065** m² Reabilitação de revestimento exterior, sistema Antifisuras "GRUPO PUMA".
Reabilitação de revestimento exterior, com o sistema Antifisuras "GRUPO PUMA", composto por: duas camadas de argamassa de cimento, tipo CR CSIV W2, segundo EN 998-1, Morcem Renovex F "GRUPO PUMA", cor branca, 6 mm de espessura total, armada com malha de fibra de vidro, anti-álcalis, Traditerm "GRUPO PUMA", de 5x4 mm de vão de malha, de 0,6 mm de espessura e de 160 g/m² de massa superficial; camada de acabamento de argamassa acrílica Morcemcril "GRUPO PUMA", cor Blanco 100, composta por resinas acrílicas, pigmentos minerais e aditivos orgânicos e inorgânicos, sobre primário acrílico Fondo Morcemcril "GRUPO PUMA", composto por resinas acrílicas, pigmentos minerais e aditivos orgânicos e inorgânicos.
Inclui: Preparação da superfície suporte. Aplicação da argamassa base e colocação da malha de fibra de vidro na camada de regularização. Aplicação de primário. Aplicação da demão de acabamento.
Critério de medição de projecto: Superfície medida segundo documentação gráfica de Projecto.
Critério de medição de obra: Medir-se-á a superfície realmente executada segundo especificações de Projecto.

| Código | Un | Descrição | Rendimento | Preço | Importância |
|---|---|---|---|---|---|
| mt28mrp070a | kg | Argamassa de cimento, tipo CR CSIV W2, segundo EN 998-1, para utilização em interiores ou em exteriores, Morcem Renovex F "GRUPO PUMA", cor branca, classe R1 segundo NP EN 1504-3, permeável ao vapor de água, fornecida em sacos. (material) | 7.800 | 1.00 | 7.80 |
| mt28mop050e | m² | Malha de fibra de vidro, anti-álcalis, Traditerm "GRUPO PUMA", de 5x4 mm de vão de malha, de 0,6 mm de espessura, de 160 g/m² de massa superficial e de 1,1x50 m, para armar argamassas. (material) | 1.100 | 1.68 | 1.85 |
| mt28mop320d | l | Primário acrílico Fondo Morcemcril "GRUPO PUMA", composto por resinas acrílicas, pigmentos minerais e aditivos orgânicos e inorgânicos, impermeável à água da chuva e permeável ao vapor de água, para aplicar com trincha, rolo ou pistola. (material) | 0.110 | 6.09 | 0.67 |
| mt28mop310ug | kg | Argamassa acrílica Morcemcril "GRUPO PUMA", cor Blanco 100, composta por resinas acrílicas, pigmentos minerais e aditivos orgânicos e inorgânicos, anti-caruncho e anti-verdete, permeável ao vapor de água e com resistência ao envelhecimento, à contaminação urbana e aos raios UV, para revestimento de paramentos exteriores. (material) | 2.500 | 3.94 | 9.85 |
| mo039 | h | Oficial de 1ª rebocador. (mão de obra) | 0.387 | 22.68 | 8.78 |
| mo111 | h | Operário especializado rebocador. (mão de obra) | 0.387 | 22.36 | 8.65 |
| % | % | Custos directos complementares | 2 % | 37.60 | 0.75 |
|  |  | Custos directos |  |  | 38.35 |
