# Sanita bidé de porcelana sanitária, "GEBERIT"

- Propriedade do ficheiro: CYPE INGENIEROS, S.A.
- Formato: FIEBDC-3/2002
- Moeda: EUR
- Custos indirectos: 3.00 %
- IVA: 23.00 %

## S Equipamentos fixos e sinalização

### SA Aparelhos sanitários

#### SAA Sanitas bidé

**SAA010** Ud Sanita bidé de porcelana sanitária, "GEBERIT".
Sanita bidé suspensa, de porcelana sanitária, de cor branca, série AquaClean, código de pedido 146.092.11.1, modelo Tuma Classic "GEBERIT", de 360x553x284 mm, alimentação a 230 V e 50-60 Hz, com assento e tampa, com função soft-close, tampa com abertura automática, depósito de água quente integrado, kit de ligação a abastecimento, kit de isolamento sonoro, braço de chuveiro telescópico, chuveiro com temperatura e intensidade da água reguláveis, com tecnologia WhirlSpray e fixações. Inclusive silicone para enchimento de juntas.
Inclui: Marcação. Colocação e fixação do aparelho. Ligação à rede de drenagem. Ligação à rede de água fria. Ligação à rede eléctrica. Montagem de acessórios e complementos. Verificação do seu correcto funcionamento. Vedação de juntas.
Critério de medição de projecto: Número de unidades previstas, segundo documentação gráfica de Projecto.
Critério de medição de obra: Medir-se-á o número de unidades realmente colocadas segundo especificações de Projecto.

| Código | Un | Descrição | Rendimento | Preço | Importância |
|---|---|---|---|---|---|
| mt30geb540b | Ud | Sanita bidé suspensa, de porcelana sanitária, de cor branca, série AquaClean, código de pedido 146.092.11.1, modelo Tuma Classic "GEBERIT", de 360x553x284 mm, alimentação a 230 V e 50-60 Hz, com assento e tampa, com função soft-close, tampa com abertura automática, depósito de água quente integrado, kit de ligação a abastecimento, kit de isolamento sonoro, braço de chuveiro telescópico, chuveiro com temperatura e intensidade da água reguláveis, com tecnologia WhirlSpray e fixações. (material) | 1.000 | 1400.00 | 1400.00 |
| mt30www005 | Ud | Cartucho de 300 ml de silicone ácida monocomponente, fungicida, para vedação de juntas em ambientes húmidos. (material) | 0.012 | 7.50 | 0.09 |
| op00ato010 |  | Aparafusadora. | 1.000 | 0.00 | 0.00 |
| op00mar010 |  | Martelo. | 1.000 | 0.00 | 0.00 |
| op00tal010 |  | Berbequim. | 1.000 | 0.00 | 0.00 |
| mo008 | h | Oficial de 1ª canalizador. (mão de obra) | 1.699 | 23.31 | 39.60 |
| % | % | Custos directos complementares | 2 % | 1439.69 | 28.79 |
|  |  | Custos directos |  |  | 1468.48 |
