# Base de chuveiro acrílica

- Propriedade do ficheiro: CYPE INGENIEROS, S.A.
- Formato: FIEBDC-3/2002
- Moeda: EUR
- Custos indirectos: 3.00 %
- IVA: 23.00 %

## S Equipamentos fixos e sinalização

### SA Aparelhos sanitários

#### SAD Bases de chuveiro

**SAD005** Ud Base de chuveiro acrílica.
Base de chuveiro acrílica, gama básica, cor, de 90x90 cm, com jogo de escoamento, e sifão. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30pas010f | Ud | Base de chuveiro acrílica, gama básica, cor, de 90x90 cm, com jogo de escoamento. (material) | 1.000 | 224.07 | 224.07 |
| mt30dpd020 | Ud | Sifão para base de chuveiro, com grelha de aço. (material) | 1.000 | 6.80 | 6.80 |
| mt30www005 | Ud | Cartucho de 300 ml de silicone ácida monocomponente, fungicida, para vedação de juntas em ambientes húmidos. (material) | 0.036 | 7.50 | 0.27 |
| mo008 | h | Oficial de 1ª canalizador. (mão de obra) | 1.246 | 23.31 | 29.04 |
| % | % | Custos directos complementares | 2 % | 260.18 | 5.20 |
|  |  | Custos directos |  |  | 265.38 |
