# Base de chuveiro acrílica

- Propriedade do ficheiro: CYPE INGENIEROS, S.A.
- Formato: FIEBDC-3/2002
- Moeda: EUR
- Custos indirectos: 3.00 %
- IVA: 23.00 %

## S Equipamentos fixos e sinalização

### SA Aparelhos sanitários

#### SAD Bases de chuveiro

**SAD005** Ud Base de chuveiro acrílica.
Base de chuveiro acrílica, gama média, cor branco, de 120x80 cm, com jogo de escoamento. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30pas020f | Ud | Base de chuveiro acrílica, gama média, cor branco, de 120x80 cm, com jogo de escoamento. (material) | 1.000 | 422.34 | 422.34 |
| mt30www005 | Ud | Cartucho de 300 ml de silicone ácida monocomponente, fungicida, para vedação de juntas em ambientes húmidos. (material) | 0.036 | 7.50 | 0.27 |
| mo008 | h | Oficial de 1ª canalizador. (mão de obra) | 1.246 | 23.31 | 29.04 |
| % | % | Custos directos complementares | 2 % | 451.65 | 9.03 |
|  |  | Custos directos |  |  | 460.68 |
