# Lavatório de argila refractária. Colocação sobre móvel

- Propriedade do ficheiro: CYPE INGENIEROS, S.A.
- Formato: FIEBDC-3/2002
- Moeda: EUR
- Custos indirectos: 3.00 %
- IVA: 23.00 %

## S Equipamentos fixos e sinalização

### SA Aparelhos sanitários

#### SAL Lavatórios

**SAL063** Ud Lavatório de argila refractária. Colocação sobre móvel.
Lavatório, de argila refractária, acabamento termoesmaltado, cor branca, de 900x480x168 mm, com um orifício para as torneiraa e escoadouro, com válvula de drenagem de latão cromado, com sifão garrafa compacto para a poupança de espaço em móveis de casa de banho, de polipropileno cor branca. Colocação sobre móvel. Inclusive jogo de fixação.
Critérios considerados na determinação do preço da unidade de obra: O preço não inclui o móvel nem a torneira.
Inclui: Marcação. Colocação e fixação do aparelho. Montagem do elemento de drenagem. Ligação à rede de drenagem. Verificação do seu correcto funcionamento. Vedação de juntas.
Critério de medição de projecto: Número de unidades previstas, segundo documentação gráfica de Projecto.
Critério de medição de obra: Medir-se-á o número de unidades realmente colocadas segundo especificações de Projecto.

| Código | Un | Descrição | Rendimento | Preço | Importância |
|---|---|---|---|---|---|
| mt30sng050ic | Ud | Lavatório para colocar sobre móvel, de argila refractária, acabamento termoesmaltado, cor branca, de 900x480x168 mm, com um orifício para as torneiraa e escoadouro. (material) | 1.000 | 502.27 | 502.27 |
| mt30asg010e | Ud | Válvula de drenagem de latão cromado, de 60 mm de comprimento, com tampa integrada exterior com botão de accionamento. (material) | 1.000 | 44.33 | 44.33 |
| mt30asg060v | Ud | Sifão garrafa compacto para a poupança de espaço em móveis de casa de banho, de polipropileno cor branca, com saída de 40 mm de diâmetro exterior, para lavatório, com juntas e curva com porca de união. (material) | 1.000 | 35.60 | 35.60 |
| mo008 | h | Oficial de 1ª canalizador. (mão de obra) | 1.699 | 23.31 | 39.60 |
| % | % | Custos directos complementares | 2 % | 621.80 | 12.44 |
|  |  | Custos directos |  |  | 634.24 |
