# Frigorífico

- Propriedade do ficheiro: CYPE INGENIEROS, S.A.
- Formato: FIEBDC-3/2002
- Moeda: EUR
- Custos indirectos: 3.00 %
- IVA: 23.00 %

## S Equipamentos fixos e sinalização

### SC Cozinhas/lavandarias

#### SCE Electrodomésticos

**SCE050** Ud Frigorífico.
Frigorífico combinado, de 540 mm de largura, 1935 mm de altura e 545 mm de profundidade, cor branca, capacidade dos compartimentos do frigorífico 215 l, capacidade dos compartimentos do congelador 69 l, consumo de energia anual 279 kWh, classe de eficiência energética F, classe de emissão de ruído aéreo C.
Inclui: Marcação. Colocação do aparelho. Ligação à rede eléctrica. Verificação do seu correcto funcionamento.
Critério de medição de projecto: Número de unidades previstas, segundo documentação gráfica de Projecto.
Critério de medição de obra: Medir-se-á o número de unidades realmente colocadas segundo especificações de Projecto.

| Código | Un | Descrição | Rendimento | Preço | Importância |
|---|---|---|---|---|---|
| mt32fri010eaU | Ud | Frigorífico combinado, de 540 mm de largura, 1935 mm de altura e 545 mm de profundidade, cor branca, capacidade dos compartimentos do frigorífico 215 l, capacidade dos compartimentos do congelador 69 l, consumo de energia anual 279 kWh, classe de eficiência energética F, classe de emissão de ruído aéreo C, segundo o Regulamento Delegado (UE) N.º 2019/2016. (material) | 1.000 | 749.00 | 749.00 |
| mo003 | h | Oficial de 1ª electricista. (mão de obra) | 0.332 | 23.31 | 7.74 |
| % | % | Custos directos complementares | 2 % | 756.74 | 15.13 |
|  |  | Custos directos |  |  | 771.87 |
