# Protector de mãos para porta interior, de lâmina de polipropileno. Colocação no aro e na folha da porta

- Propriedade do ficheiro: CYPE INGENIEROS, S.A.
- Formato: FIEBDC-3/2002
- Moeda: EUR
- Custos indirectos: 3.00 %
- IVA: 23.00 %

## S Equipamentos fixos e sinalização

### SD Protecções

#### SDO Protectores para portas

**SDO020** Ud Protector de mãos para porta interior, de lâmina de polipropileno. Colocação no aro e na folha da porta.
Protector de mãos para porta interior, de lâmina de polipropileno translúcida, flexível, de 0,8 mm de espessura, 2000 mm de altura e 180° de abertura, para colocar no aro e na folha da porta, com guias laterais autocolantes, de alumínio.
Inclui: Marcação. Montagem e fixação.
Critério de medição de projecto: Número de unidades previstas, segundo documentação gráfica de Projecto.
Critério de medição de obra: Medir-se-á o número de unidades realmente colocadas segundo especificações de Projecto.

| Código | Un | Descrição | Rendimento | Preço | Importância |
|---|---|---|---|---|---|
| mt53pdi053d | Ud | Protector de mãos para porta interior, de lâmina de polipropileno translúcida, flexível, de 0,8 mm de espessura, 2000 mm de altura e 180° de abertura, para colocar no aro e na folha da porta, com guias laterais autocolantes, de alumínio. (material) | 1.000 | 50.13 | 50.13 |
| mo080 | h | Ajudante de montador. (mão de obra) | 0.107 | 22.13 | 2.37 |
| % | % | Custos directos complementares | 2 % | 52.50 | 1.05 |
|  |  | Custos directos |  |  | 53.55 |
