# Banda protectora de PVC

- Propriedade do ficheiro: CYPE INGENIEROS, S.A.
- Formato: FIEBDC-3/2002
- Moeda: EUR
- Custos indirectos: 3.00 %
- IVA: 23.00 %

## S Equipamentos fixos e sinalização

### SD Protecções

#### SDP Fitas protectoras de paramentos verticais

**SDP011** m Banda protectora de PVC.
Banda protectora de PVC, de 260 mm de largura e 4,5 mm de espessura, de cor ocre, fixada através cola de poliuretano ao paramento.
Inclui: Marcação. Fixação da banda ao paramento vertical.
Critério de medição de projecto: Comprimento medido entre eixos, segundo documentação gráfica de Projecto.
Critério de medição de obra: Medir-se-á, a eixos, o comprimento realmente executado segundo especificações de Projecto.

| Código | Un | Descrição | Rendimento | Preço | Importância |
|---|---|---|---|---|---|
| mt53pdi010ec | m | Banda protectora de PVC, de 260 mm de largura e 4,5 mm de espessura, de cor ocre, Euroclasse B-s1, d0 de reacção ao fogo, segundo NP EN 13501-1. (material) | 1.050 | 32.04 | 33.64 |
| mt47adc110a | kg | Cola especial de poliuretano bicomponente. (material) | 0.330 | 4.67 | 1.54 |
| mo011 | h | Oficial de 1ª montador. (mão de obra) | 0.053 | 23.31 | 1.24 |
| mo080 | h | Ajudante de montador. (mão de obra) | 0.053 | 22.13 | 1.17 |
| % | % | Custos directos complementares | 2 % | 37.59 | 0.75 |
|  |  | Custos directos |  |  | 38.34 |
