# Revestimento mural interior com painel rígido protector de resinas reforçadas com fibra de vidro

- Propriedade do ficheiro: CYPE INGENIEROS, S.A.
- Formato: FIEBDC-3/2002
- Moeda: EUR
- Custos indirectos: 3.00 %
- IVA: 23.00 %

## S Equipamentos fixos e sinalização

### SD Protecções

#### SDR Lâminas e painéis protectores para revestimentos murais

**SDR011** m² Revestimento mural interior com painel rígido protector de resinas reforçadas com fibra de vidro.
Revestimento mural interior com painel rígido protector de resinas reforçadas com fibra de vidro, de 1220x2440 mm e 2,2 mm de espessura, de cor branca. Colocação em obra: com cola de poliuretano.
Inclui: Preparação e limpeza do paramento vertical. Marcação e corte dos painéis. Aplicação da cola. Colocação dos painéis e das peças de terminação.
Critério de medição de projecto: Superfície medida segundo documentação gráfica de Projecto.
Critério de medição de obra: Medir-se-á a superfície realmente executada segundo especificações de Projecto.

| Código | Un | Descrição | Rendimento | Preço | Importância |
|---|---|---|---|---|---|
| mt53pdi040i | m² | Painel rígido protector de resinas reforçadas com fibra de vidro, de 1220x2440 mm e 2,2 mm de espessura, de cor branca, Euroclasse C-s2, d0 de reacção ao fogo, segundo NP EN 13501-1, incluindo peças de remate, peças de esquina, peças especiais e acessórios de montagem. (material) | 1.050 | 37.88 | 39.77 |
| mt47adc110a | kg | Cola especial de poliuretano bicomponente. (material) | 0.300 | 4.67 | 1.40 |
| mo011 | h | Oficial de 1ª montador. (mão de obra) | 0.213 | 23.31 | 4.97 |
| mo080 | h | Ajudante de montador. (mão de obra) | 0.213 | 22.13 | 4.71 |
| % | % | Custos directos complementares | 2 % | 50.85 | 1.02 |
|  |  | Custos directos |  |  | 51.87 |
