# Escada de tesoura

- Propriedade do ficheiro: CYPE INGENIEROS, S.A.
- Formato: FIEBDC-3/2002
- Moeda: EUR
- Custos indirectos: 3.00 %
- IVA: 23.00 %

## S Equipamentos fixos e sinalização

### SE Escadas pré-fabricadas

#### SEJ De tesoura

**SEJ010** Ud Escada de tesoura.
Escada retráctil extensível de tesoura para terraço, de aço galvanizado, com abertura e fecho manuais, para vencer uma altura entre pisos de 251 a 275 cm e para uma abertura de 120x70 cm, tampa de madeira lacada em branco, de 65 mm de espessura, formada por dois painéis contraplacados com câmara intermédia de lã de rocha e caixa madeira de 60 cm de altura, assente com argamassa de cimento, confeccionada em obra, dosificação 1:6. Totalmente montada.
Inclui: Marcação e fixação da caixa. Colocação da escada e da tampa. Vedação das juntas com silicone neutro.
Critério de medição de projecto: Número de unidades previstas, segundo documentação gráfica de Projecto.
Critério de medição de obra: Medir-se-á o número de unidades realmente executadas segundo especificações de Projecto.

| Código | Un | Descrição | Rendimento | Preço | Importância |
|---|---|---|---|---|---|
| mt44etm040jb | Ud | Escada retráctil extensível de tesoura para terraço, de aço galvanizado, com abertura e fecho manuais, para vencer uma altura entre pisos de 251 a 275 cm e para uma abertura de 120x70 cm, tampa de madeira lacada em branco, de 65 mm de espessura, formada por dois painéis contraplacados com câmara intermédia de lã de rocha e caixa madeira de 60 cm de altura para encastrar no suporte. (material) | 1.000 | 1183.40 | 1183.40 |
| mt15sja100 | Ud | Cartucho de pasta de silicone neutro. (material) | 1.000 | 3.13 | 3.13 |
| mt08aaa010a | m³ | Água. (material) | 0.022 | 1.50 | 0.03 |
| mt01arg005a | t | Areia de pedreira, para argamassa preparada em obra. (material) | 0.176 | 18.00 | 3.17 |
| mt08cem011a | kg | Cimento Portland CEM II/B-L 32,5 R, cor cinzento, em sacos, segundo NP EN 197-1. (material) | 27.000 | 0.10 | 2.70 |
| mq06hor010 | h | Betoneira eléctrica com uma capacidade de amassadura de 160 l. (equipamento) | 0.088 | 3.45 | 0.30 |
| op00ato010 |  | Aparafusadora. | 1.000 | 0.00 | 0.00 |
| op00tal010 |  | Berbequim. | 1.000 | 0.00 | 0.00 |
| mo011 | h | Oficial de 1ª montador. (mão de obra) | 5.539 | 23.31 | 129.11 |
| mo080 | h | Ajudante de montador. (mão de obra) | 6.496 | 22.13 | 143.76 |
| % | % | Custos directos complementares | 2 % | 1465.60 | 29.31 |
|  |  | Custos directos |  |  | 1494.91 |
