# Escada recta de madeira

- Propriedade do ficheiro: CYPE INGENIEROS, S.A.
- Formato: FIEBDC-3/2002
- Moeda: EUR
- Custos indirectos: 3.00 %
- IVA: 23.00 %

## S Equipamentos fixos e sinalização

### SE Escadas pré-fabricadas

#### SER Rectas

**SER010** Ud Escada recta de madeira.
Escada recta, de madeira de abeto, com guarda de madeira, para vencer uma altura entre pisos de até 283,5 cm, composta por 12 degraus de 14,2 cm de cobertor e 21,8 cm de espelho, com uma largura útil de 49,9 cm, fixada mecanicamente à estrutura.
Critérios considerados na determinação do preço da unidade de obra: O preço não inclui o tratamiento superficial.
Inclui: Marcação da implantação da escada. Montagem e fixação da escada. Colocação da guarda. Limpeza. Aplicação de tapa-poros. Aplicação da demão de primário. Envernizamento.
Critério de medição de projecto: Número de unidades previstas, segundo documentação gráfica de Projecto.
Critério de medição de obra: Medir-se-á o número de unidades realmente executadas segundo especificações de Projecto.

| Código | Un | Descrição | Rendimento | Preço | Importância |
|---|---|---|---|---|---|
| mt44erm010al | Ud | Escada recta, de madeira de abeto, com guarda de madeira, para vencer uma altura entre pisos de até 283,5 cm, composta por 12 degraus de 14,2 cm de cobertor e 21,8 cm de espelho, com uma largura útil de 49,9 cm, para pintar ou envernizar. Inclusive elementos de fixação. (material) | 1.000 | 153.26 | 153.26 |
| op00cla010 |  | Pregadora pneumática. | 1.000 | 0.00 | 0.00 |
| op00cep010 |  | Plainas. | 1.000 | 0.00 | 0.00 |
| op00ato010 |  | Aparafusadora. | 1.000 | 0.00 | 0.00 |
| mo017 | h | Oficial de 1ª carpinteiro. (mão de obra) | 5.539 | 23.03 | 127.56 |
| mo058 | h | Ajudante de carpinteiro. (mão de obra) | 5.539 | 22.27 | 123.35 |
| % | % | Custos directos complementares | 2 % | 404.17 | 8.08 |
|  |  | Custos directos |  |  | 412.25 |
