# Coluna de duche com temporizador

- Propriedade do ficheiro: CYPE INGENIEROS, S.A.
- Formato: FIEBDC-3/2002
- Moeda: EUR
- Custos indirectos: 3.00 %
- IVA: 23.00 %

## S Equipamentos fixos e sinalização

### SG Torneiras

#### SGD Para chuveiros

**SGD100** Ud Coluna de duche com temporizador.
Coluna de duche com temporizador com pulsação antibloqueio, com função anti-legionela, de zamak, acabamento com tinta epóxi cor branca marfim, com tempo de fluxo ajustável entre 20 e 35 segundos, caudal de 10 l/min, difusor orientável com tomada de alimentação aparente macho de 3/4" e regulador automático de caudal. Inclusive válvula de seccionamento, filtro e elementos de fixação.
Inclui: Colocação. Ligação e verificação do seu correcto funcionamento.
Critério de medição de projecto: Número de unidades previstas, segundo documentação gráfica de Projecto.
Critério de medição de obra: Medir-se-á o número de unidades realmente colocadas segundo especificações de Projecto.

| Código | Un | Descrição | Rendimento | Preço | Importância |
|---|---|---|---|---|---|
| mt31gmp610f | Ud | Coluna de duche com temporizador com pulsação antibloqueio, com função anti-legionela, de zamak, acabamento com tinta epóxi cor branca marfim, com tempo de fluxo ajustável entre 20 e 35 segundos, caudal de 10 l/min, difusor orientável com tomada de alimentação aparente macho de 3/4" e regulador automático de caudal, para colocação em superfície; inclusive válvula de seccionamento, filtro e elementos de fixação. (material) | 1.000 | 297.90 | 297.90 |
| mt37www010 | Ud | Material auxiliar para instalações de abastecimento de água. (material) | 1.000 | 1.40 | 1.40 |
| mo008 | h | Oficial de 1ª canalizador. (mão de obra) | 0.566 | 23.31 | 13.19 |
| % | % | Custos directos complementares | 2 % | 312.49 | 6.25 |
|  |  | Custos directos |  |  | 318.74 |
