# Torneiras electrónicas para lavatório, "PRESTO IBÉRICA"

- Propriedade do ficheiro: CYPE INGENIEROS, S.A.
- Formato: FIEBDC-3/2002
- Moeda: EUR
- Custos indirectos: 3.00 %
- IVA: 23.00 %

## S Equipamentos fixos e sinalização

### SG Torneiras

#### SGL Para lavatórios

**SGL030** Ud Torneiras electrónicas para lavatório, "PRESTO IBÉRICA".
Torneira electrónica Tecnologia Sensia "PRESTO IBÉRICA" formada por torneira electrónica com placa anti-vandalismo, acabamento cromado cor preto, com accionamento da descarga por infravermelhos, para lavatório, série Sensia, modelo Presto Domo Sensia P 79216 "PRESTO IBÉRICA", com cano fixo, limitador de caudal a 8,5 l/min, fixação rápida, alimentação por transformador 230/12 V. Inclusive elementos de ligação, ligação de alimentação flexível de 1/2" de diâmetro e 350 mm de comprimento, transformador 230/12 V, electroválvula e uma válvula de seccionamento.
Inclui: Marcação. Colocação. Ligação. Verificação do seu correcto funcionamento.
Critério de medição de projecto: Número de unidades previstas, segundo documentação gráfica de Projecto.
Critério de medição de obra: Medir-se-á o número de unidades realmente colocadas segundo especificações de Projecto.

| Código | Un | Descrição | Rendimento | Preço | Importância |
|---|---|---|---|---|---|
| mt31gsp023ho | Ud | Torneira electrónica com placa anti-vandalismo, acabamento cromado cor preto, com accionamento da descarga por infravermelhos, para lavatório, série Sensia, modelo Presto Domo Sensia P 79216 "PRESTO IBÉRICA", com cano fixo, limitador de caudal a 8,5 l/min, fixação rápida, alimentação por transformador 230/12 V; inclusive elementos de ligação, ligação de alimentação flexível de 1/2" de diâmetro e 350 mm de comprimento, transformador 230/12 V, electroválvula e uma válvula de seccionamento. (material) | 1.000 | 378.90 | 378.90 |
| mt37www010 | Ud | Material auxiliar para instalações de abastecimento de água. (material) | 1.000 | 1.40 | 1.40 |
| % | % | Custos directos complementares | 2 % | 380.30 | 7.61 |
|  |  | Custos directos |  |  | 387.91 |
