# Torneiras electrónicas para lavatório, "PRESTO IBÉRICA"

- Propriedade do ficheiro: CYPE INGENIEROS, S.A.
- Formato: FIEBDC-3/2002
- Moeda: EUR
- Custos indirectos: 3.00 %
- IVA: 23.00 %

## S Equipamentos fixos e sinalização

### SG Torneiras

#### SGL Para lavatórios

**SGL030** Ud Torneiras electrónicas para lavatório, "PRESTO IBÉRICA".
Torneira electrónica Tecnologia Sensia "PRESTO IBÉRICA" formada por torneira electrónica com accionamento da descarga por infravermelhos, para lavatório, série Sensia, modelo 5520 Empotrado 55205 "PRESTO IBÉRICA", com tinta epóxi, com cano alto fixo, limitador de caudal a 6 l/min, fixação rápida, alimentação por transformador 230/12 V (não incluído neste preço). Inclusive elementos de ligação, ligações de alimentação flexíveis de 3/8" de diâmetro e 350 mm de comprimento, electroválvula, duas válvulas antirretorno e duas válvulas de seccionamento.
Inclui: Marcação. Colocação. Ligação. Verificação do seu correcto funcionamento.
Critério de medição de projecto: Número de unidades previstas, segundo documentação gráfica de Projecto.
Critério de medição de obra: Medir-se-á o número de unidades realmente colocadas segundo especificações de Projecto.

| Código | Un | Descrição | Rendimento | Preço | Importância |
|---|---|---|---|---|---|
| mt31gsp022Bt | Ud | Torneira electrónica com accionamento da descarga por infravermelhos, para lavatório, série Sensia, modelo 5520 Empotrado 55205 "PRESTO IBÉRICA", com tinta epóxi, com cano alto fixo, limitador de caudal a 6 l/min, fixação rápida, alimentação por transformador 230/12 V (não incluído neste preço); inclusive elementos de ligação, ligações de alimentação flexíveis de 3/8" de diâmetro e 350 mm de comprimento, electroválvula, duas válvulas antirretorno e duas válvulas de seccionamento. (material) | 1.000 | 595.60 | 595.60 |
| mt37www010 | Ud | Material auxiliar para instalações de abastecimento de água. (material) | 1.000 | 1.40 | 1.40 |
| mo008 | h | Oficial de 1ª canalizador. (mão de obra) | 0.566 | 23.31 | 13.19 |
| % | % | Custos directos complementares | 2 % | 610.19 | 12.20 |
|  |  | Custos directos |  |  | 622.39 |
