# Sistema "PRESTO IBÉRICA" de controlo de torneira individual

- Propriedade do ficheiro: CYPE INGENIEROS, S.A.
- Formato: FIEBDC-3/2002
- Moeda: EUR
- Custos indirectos: 3.00 %
- IVA: 23.00 %

## S Equipamentos fixos e sinalização

### SG Torneiras

#### SGS Sistemas de controlo de torneiras

**SGS010** Ud Sistema "PRESTO IBÉRICA" de controlo de torneira individual.
Sistema Monocontrol "PRESTO IBÉRICA de controlo de torneira individual, composto de: conjunto para controlo de torneira de chuveiro, modelo Rada Monocontrol 129 "PRESTO IBÉRICA", formado por detector de movimento de infravermelhos de ABS, alcance de 5 cm, unidade de controlo independente e electroválvula de 12 V, com grau de protecção IP65. Inclusive parafusos e fixações.
Inclui: Marcação. Montagem, fixação e nivelação. Ligação. Verificação do seu correcto funcionamento.
Critério de medição de projecto: Número de unidades previstas, segundo documentação gráfica de Projecto.
Critério de medição de obra: Medir-se-á o número de unidades realmente colocadas segundo especificações de Projecto.

| Código | Un | Descrição | Rendimento | Preço | Importância |
|---|---|---|---|---|---|
| mt35pib010vd | Ud | Conjunto para controlo de torneira de chuveiro, modelo Rada Monocontrol 129 "PRESTO IBÉRICA", formado por detector de movimento de infravermelhos de ABS, alcance de 5 cm, unidade de controlo independente e electroválvula de 12 V, com grau de protecção IP65. (material) | 1.000 | 769.20 | 769.20 |
| mt35www010 | Ud | Material auxiliar para instalações eléctricas. (material) | 1.000 | 1.48 | 1.48 |
| mt37www010 | Ud | Material auxiliar para instalações de abastecimento de água. (material) | 1.000 | 1.40 | 1.40 |
| mo008 | h | Oficial de 1ª canalizador. (mão de obra) | 0.226 | 23.31 | 5.27 |
| mo107 | h | Ajudante de canalizador. (mão de obra) | 0.226 | 22.09 | 4.99 |
| mo003 | h | Oficial de 1ª electricista. (mão de obra) | 0.226 | 23.31 | 5.27 |
| mo102 | h | Ajudante de electricista. (mão de obra) | 0.226 | 22.09 | 4.99 |
| % | % | Custos directos complementares | 2 % | 792.60 | 15.85 |
|  |  | Custos directos |  |  | 808.45 |
