# Sistema "PRESTO IBÉRICA" de controlo de torneira individual

- Propriedade do ficheiro: CYPE INGENIEROS, S.A.
- Formato: FIEBDC-3/2002
- Moeda: EUR
- Custos indirectos: 3.00 %
- IVA: 23.00 %

## S Equipamentos fixos e sinalização

### SG Torneiras

#### SGS Sistemas de controlo de torneiras

**SGS010** Ud Sistema "PRESTO IBÉRICA" de controlo de torneira individual.
Sistema Smart-Tech "PRESTO IBÉRICA de controlo de torneira individual, composto de: conjunto para controlo de torneira de chuveiro, série Smart-Tech, modelo 99800 "PRESTO IBÉRICA", formado por módulo hidráulico com ligações macho para as entradas e a saída de água de 1/2" e módulo electrónico com ecrã táctil para controlo de funcionamento, com função anti-legionela, grau de protecção IP65, com caixa de encastrar e fonte de alimentação. Inclusive parafusos e fixações.
Inclui: Marcação. Montagem, fixação e nivelação. Ligação. Verificação do seu correcto funcionamento.
Critério de medição de projecto: Número de unidades previstas, segundo documentação gráfica de Projecto.
Critério de medição de obra: Medir-se-á o número de unidades realmente colocadas segundo especificações de Projecto.

| Código | Un | Descrição | Rendimento | Preço | Importância |
|---|---|---|---|---|---|
| mt35pib350d | Ud | Conjunto para controlo de torneira de chuveiro, série Smart-Tech, modelo 99800 "PRESTO IBÉRICA", formado por módulo hidráulico com ligações macho para as entradas e a saída de água de 1/2" e módulo electrónico com ecrã táctil para controlo de funcionamento, com função anti-legionela, grau de protecção IP65, com caixa de encastrar e fonte de alimentação. (material) | 1.000 | 1567.10 | 1567.10 |
| mt35www010 | Ud | Material auxiliar para instalações eléctricas. (material) | 1.000 | 1.48 | 1.48 |
| mt37www010 | Ud | Material auxiliar para instalações de abastecimento de água. (material) | 1.000 | 1.40 | 1.40 |
| mo008 | h | Oficial de 1ª canalizador. (mão de obra) | 0.283 | 23.31 | 6.60 |
| mo107 | h | Ajudante de canalizador. (mão de obra) | 0.283 | 22.09 | 6.25 |
| mo003 | h | Oficial de 1ª electricista. (mão de obra) | 0.283 | 23.31 | 6.60 |
| mo102 | h | Ajudante de electricista. (mão de obra) | 0.283 | 22.09 | 6.25 |
| % | % | Custos directos complementares | 2 % | 1595.68 | 31.91 |
|  |  | Custos directos |  |  | 1627.59 |
