# Doseador para encastrar de sabão líquido

- Propriedade do ficheiro: CYPE INGENIEROS, S.A.
- Formato: FIEBDC-3/2002
- Moeda: EUR
- Custos indirectos: 3.00 %
- IVA: 23.00 %

## S Equipamentos fixos e sinalização

### SM Casas de banho

#### SMD Doseadores de sabão

**SMD020** Ud Doseador para encastrar de sabão líquido.
Doseador de sabão líquido, para encastrar, de latão cromado e plásticos de resina acetálica com tubo transparente de PVC, de 180x120 mm.
Inclui: Marcação. Colocação e fixação.
Critério de medição de projecto: Número de unidades previstas, segundo documentação gráfica de Projecto.
Critério de medição de obra: Medir-se-á o número de unidades realmente colocadas segundo especificações de Projecto.

| Código | Un | Descrição | Rendimento | Preço | Importância |
|---|---|---|---|---|---|
| mt31abn010a | Ud | Doseador de sabão líquido, para encastrar, de latão cromado e plásticos de resina acetálica com tubo transparente de PVC, de 180x120 mm. (material) | 1.000 | 71.57 | 71.57 |
| op00ato010 |  | Aparafusadora. | 1.000 | 0.00 | 0.00 |
| op00tal010 |  | Berbequim. | 1.000 | 0.00 | 0.00 |
| mo107 | h | Ajudante de canalizador. (mão de obra) | 0.226 | 22.09 | 4.99 |
| % | % | Custos directos complementares | 2 % | 76.56 | 1.53 |
|  |  | Custos directos |  |  | 78.09 |
