# Dispensador de papel protector de assentos para sanita

- Propriedade do ficheiro: CYPE INGENIEROS, S.A.
- Formato: FIEBDC-3/2002
- Moeda: EUR
- Custos indirectos: 3.00 %
- IVA: 23.00 %

## S Equipamentos fixos e sinalização

### SM Casas de banho

#### SME Dispensadores de papel

**SME030** Ud Dispensador de papel protector de assentos para sanita.
Dispensador de papel protector de assentos de sanita, com capacidade para 125 folhas de papel, de ABS branco e cinzento claro, de 310x420x40 mm, fecho mediante fechadura e chave.
Inclui: Marcação. Colocação e fixação.
Critério de medição de projecto: Número de unidades previstas, segundo documentação gráfica de Projecto.
Critério de medição de obra: Medir-se-á o número de unidades realmente colocadas segundo especificações de Projecto.

| Código | Un | Descrição | Rendimento | Preço | Importância |
|---|---|---|---|---|---|
| mt31abn060a | Ud | Dispensador de papel protector de assentos de sanita, com capacidade para 125 folhas de papel, de ABS branco e cinzento claro, de 310x420x40 mm, fecho mediante fechadura e chave. (material) | 1.000 | 26.75 | 26.75 |
| op00ato010 |  | Aparafusadora. | 1.000 | 0.00 | 0.00 |
| op00tal010 |  | Berbequim. | 1.000 | 0.00 | 0.00 |
| mo107 | h | Ajudante de canalizador. (mão de obra) | 0.170 | 22.09 | 3.76 |
| % | % | Custos directos complementares | 2 % | 30.51 | 0.61 |
|  |  | Custos directos |  |  | 31.12 |
