# Filme anti-condensação para espelho de casa de banho

- Propriedade do ficheiro: CYPE INGENIEROS, S.A.
- Formato: FIEBDC-3/2002
- Moeda: EUR
- Custos indirectos: 3.00 %
- IVA: 23.00 %

## S Equipamentos fixos e sinalização

### SM Casas de banho

#### SMG Espelhos

**SMG020** Ud Filme anti-condensação para espelho de casa de banho.
Filme radiante eléctrico para evitar a condensação em espelho de banho, potência 180 W, dimensões 600x1800 mm, com superfície autocolante e alimentação monofásica a 230 V.
Inclui: Montagem na parte posterior do espelho, ligação e verificação do seu correcto funcionamento.
Critério de medição de projecto: Número de unidades previstas, segundo documentação gráfica de Projecto.
Critério de medição de obra: Medir-se-á o número de unidades realmente executadas segundo especificações de Projecto.

| Código | Un | Descrição | Rendimento | Preço | Importância |
|---|---|---|---|---|---|
| mt31ilo010llj | Ud | Filme radiante eléctrico para evitar a condensação em espelho de banho, potência 180 W, dimensões 600x1800 mm, com superfície autocolante e alimentação monofásica a 230 V. (material) | 1.000 | 219.96 | 219.96 |
| mt35tpt010be | m | Tubo rígido de PVC VD-M de 20 mm de diâmetro exterior e 1,5 mm de espessura. Resistência à compressão 750 N, resistência ao impacto 2 joules, temperatura de trabalho -5°C até 60°C, classificação 3321, segundo NP EN 61386-1 e NP EN 61386-21, com o preço incrementado em 20% relativamente a acessórios e peças especiais. (material) | 1.500 | 0.48 | 0.72 |
| mt35cep010aa | m | Cabo unipolar H07V-U, sendo a sua tensão atribuída de 450/750 V, reacção ao fogo classe Eca segundo NP EN 50575, com condutor unifilar de cobre classe 1 de 1,5 mm² de secção, com isolamento de PVC. Segundo NP 2356-3. (material) | 4.500 | 0.08 | 0.36 |
| mo102 | h | Ajudante de electricista. (mão de obra) | 0.226 | 22.09 | 4.99 |
| % | % | Custos directos complementares | 2 % | 226.03 | 4.52 |
|  |  | Custos directos |  |  | 230.55 |
