# Superfície táctil anti-deslizante de resinas líquidas

- Propriedade do ficheiro: CYPE INGENIEROS, S.A.
- Formato: FIEBDC-3/2002
- Moeda: EUR
- Custos indirectos: 3.00 %
- IVA: 23.00 %

## S Equipamentos fixos e sinalização

### ST Sistemas para pavimentos tácteis

#### STR Resinas

**STR010** m² Superfície táctil anti-deslizante de resinas líquidas.
Superfície táctil anti-deslizante de resinas líquidas de metacrilato, realizada "in situ" com moldes sobre o pavimento, formada por botões cilíndricos troncocónicos de 22,5 mm de diâmetro na base e 20 mm na parte superior, com uma separação de 57 mm entre eixos e uma altura de 3 mm, com aplicação prévia de resina epóxi bicomponente.
Inclui: Limpeza da superfície suporte. Lixar as pequenas aderências e imperfeições. Aplicação da camada base. Marcação e fixação dos moldes ao pavimento. Aplicação da resina. Remoção dos moldes.
Critério de medição de projecto: Superfície medida segundo documentação gráfica de Projecto.
Critério de medição de obra: Medir-se-á a superfície realmente executada segundo especificações de Projecto.

| Código | Un | Descrição | Rendimento | Preço | Importância |
|---|---|---|---|---|---|
| mt47pcd020a | kg | Resina epóxi bicomponente. (material) | 0.500 | 70.00 | 35.00 |
| mt47pta050 | kg | Resina líquida de metacrilato, de secagem ultra-rápida. (material) | 4.000 | 19.56 | 78.24 |
| mt47pta055 | kg | Catalizador para resina de metacrilato. (material) | 0.500 | 156.52 | 78.26 |
| mt47pta025 | m² | Molde não reutilizável para a execução de superfícies tácteis de resinas líquidas em pavimento. (material) | 1.000 | 39.13 | 39.13 |
| mt27wav030 | m | Fita de papel de 5 cm de largura. (material) | 2.000 | 0.08 | 0.16 |
| mo020 | h | Oficial de 1ª construção. (mão de obra) | 2.877 | 22.68 | 65.25 |
| mo113 | h | Operário não qualificado construção. (mão de obra) | 2.664 | 21.45 | 57.14 |
| % | % | Custos directos complementares | 2 % | 353.18 | 7.06 |
|  |  | Custos directos |  |  | 360.24 |
