# Caixa de betão simples "in situ"

- Propriedade do ficheiro: CYPE INGENIEROS, S.A.
- Formato: FIEBDC-3/2002
- Moeda: EUR
- Custos indirectos: 3.00 %
- IVA: 23.00 %

## U Infra-estruturas no logradouro

### UA Drenagens complementares

#### UAA Caixas

**UAA011** Ud Caixa de betão simples "in situ".
Formação de caixa de passagem enterrada, de betão simples "in situ" C30/37 (X0(P); D25; S2; Cl 0,4), de dimensões interiores 40x40x50 cm, sobre base de betão simples de 15 cm de espessura, formação de pendente mínima de 1,00% para a drenagem de águas residuais e 0,50% para a drenagem de águas pluviais, com o mesmo tipo de betão, fechada superiormente com aro e tampa de ferro fundido classe B-125 segundo NP EN 124. Inclusive molde reutilizável de chapa metálica amortizável em 20 utilizações e peças de PVC para junções, cortadas longitudinalmente.
Critérios considerados na determinação do preço da unidade de obra: O preço não inclui a escavação nem o enchimento do tardoz.
Inclui: Marcação. Betonagem e compactação do betão na execução da base. Colocação do molde reutilizável. Betonagem e compactação do betão na execução da caixa. Remoção do molde. Ligação dos colectores à caixa. Enchimento de betão para formação de pendentes. Colocação da tampa e dos acessórios. Verificação do seu correcto funcionamento.
Critério de medição de projecto: Número de unidades previstas, segundo documentação gráfica de Projecto.
Critério de medição de obra: Medir-se-á o número de unidades realmente executadas segundo especificações de Projecto.

| Código | Un | Descrição | Rendimento | Preço | Importância |
|---|---|---|---|---|---|
| mt10hmf020ja | m³ | Betão simples C30/37 (X0(P); D25; S2; Cl 0,4), fabricado em central, segundo NP EN 206. (material) | 0.218 | 85.61 | 18.66 |
| mt11var110 | Ud | Conjunto de peças de PVC para realizar no fundo da caixa de passagem, as aberturas correspondentes. (material) | 1.000 | 5.95 | 5.95 |
| mt08epr030a | Ud | Molde reutilizável para execução de caixas de secção quadrada de 40x40x50 cm, de chapa metálica, inclusive acessórios de montagem. (material) | 0.050 | 182.86 | 9.14 |
| mt11tfa010a | Ud | Aro e tampa de ferro fundido, 40x40 cm, para caixa visitável, classe B-125 segundo NP EN 124. (material) | 1.000 | 21.00 | 21.00 |
| au00auh020 |  | Calha para descarga do betão. | 1.000 | 0.00 | 0.00 |
| au00auh040 |  | Vibrador de betão, eléctrico. | 1.000 | 0.00 | 0.00 |
| mo041 | h | Oficial de 1ª construção de obra civil. (mão de obra) | 0.971 | 22.68 | 22.02 |
| mo087 | h | Ajudante de construção de obra civil. (mão de obra) | 0.701 | 22.13 | 15.51 |
| % | % | Custos directos complementares | 2 % | 92.28 | 1.85 |
|  |  | Custos directos |  |  | 94.13 |
