# Marcação de campos sobre pavimento de resinas sintéticas

- Propriedade do ficheiro: CYPE INGENIEROS, S.A.
- Formato: FIEBDC-3/2002
- Moeda: EUR
- Custos indirectos: 3.00 %
- IVA: 23.00 %

## U Infra-estruturas no logradouro

### UD Recintos desportivos

#### UDR Pavimentos de resinas sintéticas

**UDR020** Ud Marcação de campos sobre pavimento de resinas sintéticas.
Marcação e sinalização de campo de ténis, sobre pavimento de resinas sintéticas, com linhas de 5 cm de largura, contínuas ou descontínuas, em cor a escolher, através da aplicação de tinta acrílica mate via água, cor a escolher, densidade 1,3 g/m³, viscosidade > 20 poises, segundo normas federativas.
Inclui: Preparação da superfície. Execução da marcação.
Critério de medição de projecto: Número de unidades previstas, segundo documentação gráfica de Projecto.
Critério de medição de obra: Medir-se-á o número de unidades realmente executadas segundo especificações de Projecto.

| Código | Un | Descrição | Rendimento | Preço | Importância |
|---|---|---|---|---|---|
| mt27pij040 | kg | Tinta acrílica mate via água, cor a escolher, densidade 1,3 g/m³, viscosidade > 20 poises. (material) | 10.000 | 10.92 | 109.20 |
| mt47mpi030 | Ud | Rolo de fita cola. (material) | 20.000 | 2.40 | 48.00 |
| mo038 | h | Oficial de 1ª pintor. (mão de obra) | 6.097 | 22.68 | 138.28 |
| mo076 | h | Ajudante de pintor. (mão de obra) | 6.097 | 22.13 | 134.93 |
| % | % | Custos directos complementares | 2 % | 430.41 | 8.61 |
|  |  | Custos directos |  |  | 439.02 |
