# Despedragem do terreno

- Propriedade do ficheiro: CYPE INGENIEROS, S.A.
- Formato: FIEBDC-3/2002
- Moeda: EUR
- Custos indirectos: 3.00 %
- IVA: 23.00 %

## U Infra-estruturas no logradouro

### UJ Jardins

#### UJA Acondicionamento do terreno

**UJA030** m² Despedragem do terreno.
Despedragem do terreno compacto, com meios mecânicos, através de tractor agrícola equipado com despedregador com tremonha.
Critérios considerados na determinação do preço da unidade de obra: O preço não inclui o transporte.
Inclui: Recolha de pedras. Carga das pedras para camião ou contentor.
Critério de medição de projecto: Superfície medida em projecção horizontal, segundo documentação gráfica de Projecto.
Critério de medição de obra: Medir-se-á, em projecção horizontal, a superfície realmente executada segundo especificações de Projecto.

| Código | Un | Descrição | Rendimento | Preço | Importância |
|---|---|---|---|---|---|
| mq09tra030 | h | Tractor agrícola, de 44 kW de potência, equipado com despedregador com tremonha, de 1,6 a 2,6 m de largura de trabalho. (equipamento) | 0.009 | 48.16 | 0.43 |
| % | % | Custos directos complementares | 2 % | 0.43 | 0.01 |
|  |  | Custos directos |  |  | 0.44 |
