# Pino

- Propriedade do ficheiro: CYPE INGENIEROS, S.A.
- Formato: FIEBDC-3/2002
- Moeda: EUR
- Custos indirectos: 3.00 %
- IVA: 23.00 %

## U Infra-estruturas no logradouro

### UM Mobiliário urbano

#### UMH Pinos

**UMH025** Ud Pino.
Pino de aço laminado a quente com remate superior de alumínio, pé fixo, de 778 mm de altura, formado por um corpo de uma só peça de 80 mm de diâmetro e 2 mm de espessura, com acabamento em cor negro forja com textura férrea. Protecção do conjunto através de galvanização a quente de grande resistência antioxidante; tratamento desengordurante e fosfatado; lacado em estufa com poliéster ferro-texturado. Máxima aderência do revestimento exterior. Inclusive escavação e base de betão C20/25 (X0(P); D25; S2; Cl 1,0). Totalmente montado.
Inclui: Marcação de alinhamentos e níveis. Escavação. Execução da base de betão. Colocação e fixação das peças.
Critério de medição de projecto: Número de unidades previstas, segundo documentação gráfica de Projecto.
Critério de medição de obra: Medir-se-á o número de unidades realmente executadas segundo especificações de Projecto.

| Código | Un | Descrição | Rendimento | Preço | Importância |
|---|---|---|---|---|---|
| mt10hmf020fa | m³ | Betão simples C20/25 (X0(P); D25; S2; Cl 1,0), fabricado em central, segundo NP EN 206. (material) | 0.100 | 74.97 | 7.50 |
| mt52mug500c | Ud | Pino de aço laminado a quente com remate superior de alumínio, pé fixo, de 778 mm de altura, formado por um corpo de uma só peça de 80 mm de diâmetro e 2 mm de espessura, com acabamento em cor negro forja com textura férrea. (material) | 1.000 | 51.86 | 51.86 |
| op00tal010 |  | Berbequim. | 1.000 | 0.00 | 0.00 |
| op00ato010 |  | Aparafusadora. | 1.000 | 0.00 | 0.00 |
| au00auh040 |  | Vibrador de betão, eléctrico. | 1.000 | 0.00 | 0.00 |
| mo041 | h | Oficial de 1ª construção de obra civil. (mão de obra) | 0.577 | 22.68 | 13.09 |
| mo087 | h | Ajudante de construção de obra civil. (mão de obra) | 0.577 | 22.13 | 12.77 |
| % | % | Custos directos complementares | 2 % | 85.22 | 1.70 |
|  |  | Custos directos |  |  | 86.92 |
