# Electrobomba para piscina

- Propriedade do ficheiro: CYPE INGENIEROS, S.A.
- Formato: FIEBDC-3/2002
- Moeda: EUR
- Custos indirectos: 3.00 %
- IVA: 23.00 %

## U Infra-estruturas no logradouro

### UP Piscinas

#### UPD Equipamentos de tratamento de águas

**UPD020** Ud Electrobomba para piscina.
Electrobomba centrífuga de ferro fundido, com uma potência de 9,2 kW, 1500 r.p.m., fecho mecânico e eixo de aço inoxidável AISI 316, motor assíncrono, protecção IP54, isolamento classe F, para alimentação trifásica a 400/690 V e 50 Hz de frequência, caudal máximo 192 m³/h para uma pressão de 10 m.c.a. e nível de pressão sonora 80 dBA. Inclusive pré-filtro.
Inclui: Colocação. Ligação e verificação do seu correcto funcionamento.
Critério de medição de projecto: Número de unidades previstas, segundo documentação gráfica de Projecto.
Critério de medição de obra: Medir-se-á o número de unidades realmente executadas segundo especificações de Projecto.

| Código | Un | Descrição | Rendimento | Preço | Importância |
|---|---|---|---|---|---|
| mt47ped101ee | Ud | Electrobomba centrífuga de ferro fundido, com uma potência de 9,2 kW, 1500 r.p.m., fecho mecânico e eixo de aço inoxidável AISI 316, motor assíncrono, protecção IP54, isolamento classe F, para alimentação trifásica a 400/690 V e 50 Hz de frequência, caudal máximo 192 m³/h para uma pressão de 10 m.c.a. e nível de pressão sonora 80 dBA, inclusive pré-filtro. (material) | 1.000 | 5308.81 | 5308.81 |
| mo008 | h | Oficial de 1ª canalizador. (mão de obra) | 1.685 | 25.32 | 42.66 |
| mo107 | h | Ajudante de canalizador. (mão de obra) | 1.685 | 23.99 | 40.42 |
| % | % | Custos directos complementares | 2 % | 5391.89 | 107.84 |
|  |  | Custos directos |  |  | 5499.73 |
