# Borda de piscina

- Propriedade do ficheiro: CYPE INGENIEROS, S.A.
- Formato: FIEBDC-3/2002
- Moeda: EUR
- Custos indirectos: 3.00 %
- IVA: 23.00 %

## U Infra-estruturas no logradouro

### UP Piscinas

#### UPR Remates pré-fabricados

**UPR010** m Borda de piscina.
Formação de borda de piscina com peças pré-fabricadas de betão, anti-deslizantes, de 40x100 cm, cor branca, acabamento escovado, assente com argamassa de cimento, confeccionada em obra, dosificação 1:6. Inclusive tratamento de juntas, montagem, colocação e assentamento.
Inclui: Marcação da disposição das peças. Colocação com argamassa das peças alinhadas, com uma ligeira pendente para o exterior. Enchimento de juntas e limpeza das peças.
Critério de medição de projecto: Comprimento medido segundo documentação gráfica de Projecto.
Critério de medição de obra: Medir-se-á o comprimento realmente executado segundo especificações de Projecto.

| Código | Un | Descrição | Rendimento | Preço | Importância |
|---|---|---|---|---|---|
| mt47prp050a | m | Peças pré-fabricadas de betão, anti-deslizantes, de 40x100 cm, cor branca, acabamento escovado, para borda de piscina. (material) | 1.050 | 56.40 | 59.22 |
| mt08aaa010a | m³ | Água. (material) | 0.006 | 1.50 | 0.01 |
| mt01arg005a | t | Areia de pedreira, para argamassa preparada em obra. (material) | 0.024 | 18.00 | 0.43 |
| mt08cem011a | kg | Cimento Portland CEM II/B-L 32,5 R, cor cinzento, em sacos, segundo NP EN 197-1. (material) | 3.750 | 0.10 | 0.38 |
| mt09moe030 | m³ | Argamassa especial extrafina. (material) | 0.001 | 123.50 | 0.12 |
| mq06hor010 | h | Betoneira eléctrica com uma capacidade de amassadura de 160 l. (equipamento) | 0.012 | 3.45 | 0.04 |
| mo041 | h | Oficial de 1ª construção de obra civil. (mão de obra) | 0.247 | 22.68 | 5.60 |
| mo087 | h | Ajudante de construção de obra civil. (mão de obra) | 0.258 | 22.13 | 5.71 |
| % | % | Custos directos complementares | 2 % | 71.51 | 1.43 |
|  |  | Custos directos |  |  | 72.94 |
