# Fossa séptica de polietileno de alta densidade (PEAD/HDPE)

- Propriedade do ficheiro: CYPE INGENIEROS, S.A.
- Formato: FIEBDC-3/2002
- Moeda: EUR
- Custos indirectos: 3.00 %
- IVA: 23.00 %

## U Infra-estruturas no logradouro

### US Tratamento de águas residuais domésticas

#### USS Fossas sépticas e filtros

**USS010** Ud Fossa séptica de polietileno de alta densidade (PEAD/HDPE).
Fossa séptica de polietileno de alta densidade (PEAD/HDPE) vertical com pré-filtro, de 11000 litros, de 2400 mm de diâmetro e 3180 mm de altura, com boca de acesso de 600 mm de diâmetro, boca de entrada e boca de saída de 160 mm de diâmetro.
Inclui: Marcação. Colocação e ligação da fossa séptica. Verificação do seu correcto funcionamento.
Critério de medição de projecto: Número de unidades previstas, segundo documentação gráfica de Projecto.
Critério de medição de obra: Medir-se-á o número de unidades realmente executadas segundo especificações de Projecto.

| Código | Un | Descrição | Rendimento | Preço | Importância |
|---|---|---|---|---|---|
| mt46fsp200aqb | Ud | Fossa séptica de polietileno de alta densidade (PEAD/HDPE) vertical com pré-filtro, de 11000 litros, de 2400 mm de diâmetro e 3180 mm de altura, com boca de acesso de 600 mm de diâmetro, boca de entrada e boca de saída de 160 mm de diâmetro, segundo NP EN 12566-1, para tratamento primário de águas residuais. (material) | 1.000 | 2909.03 | 2909.03 |
| mo008 | h | Oficial de 1ª canalizador. (mão de obra) | 3.325 | 23.31 | 77.51 |
| mo107 | h | Ajudante de canalizador. (mão de obra) | 3.325 | 22.09 | 73.45 |
| % | % | Custos directos complementares | 2 % | 3059.99 | 61.20 |
|  |  | Custos directos |  |  | 3121.19 |
