# Vedação de terreno, de malha electrossoldada

- Propriedade do ficheiro: CYPE INGENIEROS, S.A.
- Formato: FIEBDC-3/2002
- Moeda: EUR
- Custos indirectos: 3.00 %
- IVA: 23.00 %

## U Infra-estruturas no logradouro

### UV Vedações

#### UVT Malhas metálicas

**UVT020** m Vedação de terreno, de malha electrossoldada.
Vedação de terreno formada por painéis de malha electrossoldada, de 50x50 mm de espaçamento da malha e 4 mm de diâmetro, acabamento galvanizado, com aro de perfil oco de aço galvanizado de secção 20x20x1,5 mm e postes de perfil oco de aço galvanizado, de secção quadrada 40x40x1,5 mm e 1 m de altura, separados 2 m entre si e encastrados em muros de alvenaria ou betão. Inclusive argamassa de cimento para assentamento dos postes e acessórios para a fixação dos painéis de malha electrossoldada aos postes metálicos.
Critérios considerados na determinação do preço da unidade de obra: O preço não inclui o muro.
Inclui: Marcação. Execução de aberturas para colocação dos postes. Colocação dos postes. Derramamento da argamassa. Aprumo e alinhamento dos postes. Colocação dos painéis de malha.
Critério de medição de projecto: Comprimento medido segundo documentação gráfica de Projecto, descontando as aberturas de comprimento maior de 1 m.
Critério de medição de obra: Medir-se-á o comprimento realmente executado segundo especificações de Projecto, descontando as aberturas de comprimento maior de 1 m.

| Código | Un | Descrição | Rendimento | Preço | Importância |
|---|---|---|---|---|---|
| mt52vse010a | m² | Painel de malha electrossoldada, de 50x50 mm de espaçamento da malha e 4 mm de diâmetro, acabamento galvanizado. (material) | 1.000 | 8.75 | 8.75 |
| mt52vpm020a | Ud | Poste de perfil oco de aço galvanizado, de secção quadrada 40x40x1,5 mm e 1 m de altura. (material) | 0.550 | 4.93 | 2.71 |
| mt52vpm010a | m | Perfil oco de aço galvanizado, de secção quadrada 20x20x1,5 mm. (material) | 3.000 | 2.31 | 6.93 |
| mt52vpm051 | Ud | Acessórios para a fixação dos painéis de malha electrossoldada aos postes metálicos. (material) | 1.000 | 2.50 | 2.50 |
| mt08aaa010a | m³ | Água. (material) | 0.006 | 1.50 | 0.01 |
| mt01arg005a | t | Areia de pedreira, para argamassa preparada em obra. (material) | 0.015 | 18.00 | 0.27 |
| mt08cem011a | kg | Cimento Portland CEM II/B-L 32,5 R, cor cinzento, em sacos, segundo NP EN 197-1. (material) | 3.800 | 0.10 | 0.38 |
| mt08adt010 | kg | Aditivo hidrófugo para impermeabilização de argamassas ou betões. (material) | 0.076 | 1.20 | 0.09 |
| op00tal010 |  | Berbequim. | 1.000 | 0.00 | 0.00 |
| op00ato010 |  | Aparafusadora. | 1.000 | 0.00 | 0.00 |
| au00auh040 |  | Vibrador de betão, eléctrico. | 1.000 | 0.00 | 0.00 |
| mo087 | h | Ajudante de construção de obra civil. (mão de obra) | 0.111 | 22.13 | 2.46 |
| mo018 | h | Oficial de 1ª serralheiro. (mão de obra) | 0.333 | 22.98 | 7.65 |
| mo059 | h | Ajudante de serralheiro. (mão de obra) | 0.333 | 22.20 | 7.39 |
| % | % | Custos directos complementares | 3 % | 39.14 | 1.17 |
|  |  | Custos directos |  |  | 40.31 |
