# Ensaio de gesso ou escaiola

- Propriedade do ficheiro: CYPE INGENIEROS, S.A.
- Formato: FIEBDC-3/2002
- Moeda: EUR
- Custos indirectos: 3.00 %
- IVA: 23.00 %

## X Controlo de qualidade e ensaios

### XA Argamassas, gessos, cales, escaiolas e cimentos

#### XAY Gesso e escaiola

**XAY010** Ud Ensaio de gesso ou escaiola.
Ensaios a realizar em laboratório acreditado na área técnica correspondente, sobre uma amostra de gesso ou escaiola recolhida em obra segundo NP 317, para a determinação das características seguintes: sulfato de cálcio segundo ASTM C471M, humidade segundo NP 319. Incluindo deslocamento à obra e relatório de resultados.
Inclui: Deslocamento à obra. Recolha de amostras. Realização dos ensaios. Redacção de relatório dos resultados dos ensaios realizados.
Critério de medição de projecto: Ensaio a realizar, segundo documentação do Plano de controlo de qualidade.

| Código | Un | Descrição | Rendimento | Preço | Importância |
|---|---|---|---|---|---|
| mt49des010 | Ud | Repercussão por deslocamento à obra para a recolha de amostras. (material) | 1.000 | 0.74 | 0.74 |
| mt49yga020 | Ud | Recolha em obra de amostras de gessos ou escaiolas, cujo peso não exceda 50 kg. (material) | 1.000 | 32.02 | 32.02 |
| mt49yga060 | Ud | Sulfato de cálcio de gessos ou escaiolas de construção, segundo ASTM C471M. (material) | 1.000 | 102.25 | 102.25 |
| mt49yga090 | Ud | Ensaio para determinar a humidade de uma amostra de gesso ou escaiola presa, através de secagem em estufa a 105°C, segundo NP 319. (material) | 1.000 | 8.06 | 8.06 |
| mt49yga030 | Ud | Relatório de resultados dos ensaios realizados sobre uma amostra de gesso ou escaiola, segundo NP 326. (material) | 1.000 | 96.06 | 96.06 |
| % | % | Custos directos complementares | 2 % | 239.13 | 4.78 |
|  |  | Custos directos |  |  | 243.91 |
