# Extracção e ensaio à compressão de provetes

- Propriedade do ficheiro: CYPE INGENIEROS, S.A.
- Formato: FIEBDC-3/2002
- Moeda: EUR
- Custos indirectos: 3.00 %
- IVA: 23.00 %

## X Controlo de qualidade e ensaios

### XE Estruturas de betão armado

#### XEI Ensaios não destrutivos

**XEI090** Ud Extracção e ensaio à compressão de provetes.
Ensaio a realizar em laboratório acreditado na área técnica correspondente, para determinar a resistência à compressão de um betão endurecido, através da extracção de provete de 75 mm de diâmetro e 150 mm de comprimento através de sonda rotativa de muro, segundo NP EN 12504-1. Incluindo deslocamento à obra e enchimento dos furos.
Inclui: Deslocamento à obra. Extracção de provetes. Enchimento de furos. Realização dos ensaios.
Critério de medição de projecto: Ensaio a realizar, segundo documentação do Plano de controlo de qualidade.

| Código | Un | Descrição | Rendimento | Preço | Importância |
|---|---|---|---|---|---|
| mt49des010 | Ud | Repercussão por deslocamento à obra para a recolha de amostras. (material) | 1.000 | 0.74 | 0.74 |
| mt49hoc030c | Ud | Extracção de carote de betão endurecido de 75 mm de diâmetro e 150 mm de comprimento através de sonda rotativa, talhamento, alisamento e ensaio para determinar a resistência à compressão segundo NP EN 12504-1, sem incluir sondagem nem reposição de revestimentos ou recobrimentos. (material) | 1.000 | 129.58 | 129.58 |
| mt49hoc040o | Ud | Enchimento de orifícios com argamassa epóxi, de 75 mm de diâmetro, em muros. (material) | 1.000 | 21.35 | 21.35 |
| % | % | Custos directos complementares | 2 % | 151.67 | 3.03 |
|  |  | Custos directos |  |  | 154.70 |
