# Ensaio de leitada betuminosa

- Propriedade do ficheiro: CYPE INGENIEROS, S.A.
- Formato: FIEBDC-3/2002
- Moeda: EUR
- Custos indirectos: 3.00 %
- IVA: 23.00 %

## X Controlo de qualidade e ensaios

### XH Materiais betuminosos

#### XHB Misturas betuminosas

**XHB020** Ud Ensaio de leitada betuminosa.
Ensaios a realizar em laboratório acreditado na área técnica correspondente, sobre uma amostra de leitada betuminosa, recolhida em obra, para a determinação das seguintes características: consistência, par de torção. Incluindo deslocamento à obra, recolha de amostra e relatório de resultados.
Inclui: Deslocamento à obra. Recolha de amostras. Realização dos ensaios. Redacção de relatório dos resultados dos ensaios realizados.
Critério de medição de projecto: Ensaio a realizar, segundo documentação do Plano de controlo de qualidade.

| Código | Un | Descrição | Rendimento | Preço | Importância |
|---|---|---|---|---|---|
| mt49des010 | Ud | Repercussão por deslocamento à obra para a recolha de amostras. (material) | 1.000 | 0.74 | 0.74 |
| mt49lbi005 | Ud | Recolha de uma amostra de leitada betuminosa. (material) | 1.000 | 24.98 | 24.98 |
| mt49lbi010 | Ud | Ensaio para determinar a consistência de uma amostra de leitada betuminosa. (material) | 1.000 | 23.47 | 23.47 |
| mt49lbi020 | Ud | Ensaio para determinar o par de torção de uma amostra de leitada betuminosa. (material) | 1.000 | 99.91 | 99.91 |
| mt49lbi120 | Ud | Relatório de resultados dos ensaios realizados sobre uma amostra de leitada betuminosa. (material) | 1.000 | 96.06 | 96.06 |
| % | % | Custos directos complementares | 2 % | 245.16 | 4.90 |
|  |  | Custos directos |  |  | 250.06 |
