# Guarda-corpos de segurança para protecção de câmara de inspecção aberta, durante a sua construção

- Propriedade do ficheiro: CYPE INGENIEROS, S.A.
- Formato: FIEBDC-3/2002
- Moeda: EUR
- Custos indirectos: 3.00 %
- IVA: 23.00 %

## Y Segurança e saúde

### YC Sistemas de protecção colectiva

#### YCA Delimitação e protecção de caixas e câmaras de inspecção abertas

**YCA025** Ud Guarda-corpos de segurança para protecção de câmara de inspecção aberta, durante a sua construção.
Protecção de abertura de câmara de inspecção durante o seu processo de construção, através de guarda-corpos de segurança, de 1 m de altura e formando um quadrado de 1,20x1,20 m, composta por corrimão de prancha de madeira de pinho de 15x5,2 cm, travessa intermédia de prancha de madeira de pinho de 15x5,2 cm e rodapé de pranchão de madeira de pinho de 20x7,2 cm, tudo fixado com cravos de aço a quatro montantes de madeira de pinho de 7x7 cm colocados nas suas esquinas e cravados no terreno. Amortizável em 4 utilizações.
Critério de medição de projecto: Número de unidades previstas, segundo Plano de Segurança e Saúde.
Critério de medição de obra: Medir-se-á o número de unidades realmente colocadas segundo especificações do Plano de Segurança e Saúde.

| Código | Un | Descrição | Rendimento | Preço | Importância |
|---|---|---|---|---|---|
| mt50spa050g | m³ | Prancha de madeira de pinho, dimensões 15x5,2 cm. (material) | 0.016 | 424.80 | 6.80 |
| mt50spa050m | m³ | Pranchão de madeira de pinho, dimensões 20x7,2 cm. (material) | 0.015 | 439.20 | 6.59 |
| mt50spa052a | m | Montante de madeira de pinho, de 7x7 cm. (material) | 1.000 | 2.59 | 2.59 |
| mt50spa101 | kg | Pregos de aço. (material) | 0.168 | 1.87 | 0.31 |
| mo119 | h | Oficial de 1ª Segurança e Saúde. (mão de obra) | 0.173 | 22.68 | 3.92 |
| mo120 | h | Operário Segurança e Saúde. (mão de obra) | 0.173 | 21.45 | 3.71 |
| % | % | Custos directos complementares | 2 % | 23.92 | 0.48 |
|  |  | Custos directos |  |  | 24.40 |
