# Foco portátil, para interior

- Propriedade do ficheiro: CYPE INGENIEROS, S.A.
- Formato: FIEBDC-3/2002
- Moeda: EUR
- Custos indirectos: 3.00 %
- IVA: 23.00 %

## Y Segurança e saúde

### YC Sistemas de protecção colectiva

#### YCS Protecção eléctrica

**YCS015** Ud Foco portátil, para interior.
Foco portátil de 500 W de potência, para interior, com grelha de protecção, suporte de tubo de aço e cabo de 1,5 m, amortizável em 3 utilizações.
Critério de medição de projecto: Número de unidades previstas, segundo Plano de Segurança e Saúde.
Critério de medição de obra: Medir-se-á o número de unidades realmente colocadas segundo especificações do Plano de Segurança e Saúde.

| Código | Un | Descrição | Rendimento | Preço | Importância |
|---|---|---|---|---|---|
| mt50spe015a | Ud | Foco portátil de 500 W de potência, para interior, com grelha de protecção, suporte de tubo de aço e cabo de 1,5 m. (material) | 0.333 | 25.92 | 8.63 |
| mo120 | h | Operário Segurança e Saúde. (mão de obra) | 0.116 | 23.29 | 2.70 |
| % | % | Custos directos complementares | 2 % | 11.33 | 0.23 |
|  |  | Custos directos |  |  | 11.56 |
