# Sistema de fixação e retenção

- Propriedade do ficheiro: CYPE INGENIEROS, S.A.
- Formato: FIEBDC-3/2002
- Moeda: EUR
- Custos indirectos: 3.00 %
- IVA: 23.00 %

## Y Segurança e saúde

### YI Equipamentos de protecção individual

#### YID Contra quedas em altura

**YID020** Ud Sistema de fixação e retenção.
Sistema de fixação e retenção composto por um conector básico (classe B) que permite ensamblar o sistema com um dispositivo de ancoragem, amortizável em 4 utilizações; uma corda de fibra de comprimento fixo como elemento de amarração, amortizável em 4 utilizações; um absorvedor de energia encarregado de dissipar a energia cinética desenvolvida durante uma queda desde uma altura determinada, amortizável em 4 utilizações e um arnês de assento constituído por bandas, ferragens e fivelas que, formando um cinto com um ponto de engate em baixo, unido aos respectivos suportes que rodeiam cada perna, permitem sustentar o corpo de uma pessoa consciente em posição sentada, amortizável em 4 utilizações.
Critérios considerados na determinação do preço da unidade de obra: O preço não inclui o dispositivo de ancoragem para ensamblar o sistema anti-quedas.
Critério de medição de projecto: Número de unidades previstas, segundo Plano de Segurança e Saúde.
Critério de medição de obra: Será medido o número de unidades realmente fornecidas segundo especificações do Plano de Segurança e Saúde.

| Código | Un | Descrição | Rendimento | Preço | Importância |
|---|---|---|---|---|---|
| mt50epd010d | Ud | Conector básico (classe B), EPI de categoria III, segundo EN 362, cumprindo todos os requisitos de segurança segundo a Portaria n.º 1131/93. (material) | 0.250 | 21.71 | 5.43 |
| mt50epd012ad | Ud | Corda de fibra como elemento de amarração, de comprimento fixo, EPI de categoria III, segundo EN 354, cumprindo todos os requisitos de segurança segundo a Portaria n.º 1131/93. (material) | 0.250 | 91.88 | 22.97 |
| mt50epd013d | Ud | Absorvedor de energia, EPI de categoria III, segundo EN 355, cumprindo todos os requisitos de segurança segundo a Portaria n.º 1131/93. (material) | 0.250 | 131.13 | 32.78 |
| mt50epd015d | Ud | Arnês de assento, EPI de categoria III, segundo EN 813, cumprindo todos os requisitos de segurança segundo a Portaria n.º 1131/93. (material) | 0.250 | 132.70 | 33.18 |
| % | % | Custos directos complementares | 2 % | 94.36 | 1.89 |
|  |  | Custos directos |  |  | 96.25 |
