# Ramal de ligação provisório à instalação provisória pré-fabricada de obra

- Propriedade do ficheiro: CYPE INGENIEROS, S.A.
- Formato: FIEBDC-3/2002
- Moeda: EUR
- Custos indirectos: 3.00 %
- IVA: 23.00 %

## Y Segurança e saúde

### YP Instalações provisórias de higiene e bem-estar

#### YPA Ligações às instalações provisórias pré-fabricadas

**YPA010** Ud Ramal de ligação provisório à instalação provisória pré-fabricada de obra.
Ramal de ligação provisório de electricidade aérea à instalação provisória pré-fabricada de obra. Inclusive ligação ao quadro eléctrico provisório de obra, até uma distância máxima de 50 m.
Inclui: Marcação dos apoios de madeira bem entivados. Aplanamento e orientação dos apoios. Colocação do condutor. Estiramento dos condutores entre apoios. Fixação por grampos do cabo em paredes. Instalação das caixas de derivação e protecção. Montagem, ligação e verificação do seu correcto funcionamento. Desmontagem do conjunto.
Critério de medição de projecto: Número de unidades previstas, segundo Plano de Segurança e Saúde.
Critério de medição de obra: Medir-se-á o número de unidades realmente executadas segundo especificações do Plano de Segurança e Saúde.

| Código | Un | Descrição | Rendimento | Preço | Importância |
|---|---|---|---|---|---|
| mt50ica010a | Ud | Ramal de ligação provisório eléctrica à instalação provisória pré-fabricada de obra. (material) | 1.000 | 252.29 | 252.29 |
| % | % | Custos directos complementares | 2 % | 252.29 | 5.05 |
|  |  | Custos directos |  |  | 257.34 |
