# Aluguer de WC portátil

- Propriedade do ficheiro: CYPE INGENIEROS, S.A.
- Formato: FIEBDC-3/2002
- Moeda: EUR
- Custos indirectos: 3.00 %
- IVA: 23.00 %

## Y Segurança e saúde

### YP Instalações provisórias de higiene e bem-estar

#### YPC Instalações provisórias (aluguer/construção/adaptação de locais)

**YPC005** Ud Aluguer de WC portátil.
Mês de aluguer de WC portátil de polietileno, de 1,20x1,20x2,35 m, cor cinzento, sem ligações, com sanita química anaeróbica com sistema de descarga de bomba de pé, espelho, porta com fechadura e tecto translúcido para entrada de luz exterior.
Critérios considerados na determinação do preço da unidade de obra: O preço inclui a limpeza e a manutenção do WC durante o período de aluguer.
Inclui: Montagem, instalação e verificação.
Critério de medição de projecto: Número de unidades previstas, segundo Plano de Segurança e Saúde.
Critério de medição de obra: Amortização em forma de aluguer mensal, segundo as condições definidas no contrato subscrito com a empresa fornecedora.

| Código | Un | Descrição | Rendimento | Preço | Importância |
|---|---|---|---|---|---|
| mt50cas005a | Ud | Mês de aluguer de WC portátil de polietileno, de 1,20x1,20x2,35 m, cor cinzento, sem ligações, com sanita química anaeróbica com sistema de descarga de bomba de pé, espelho, porta com fechadura e tecto translúcido para entrada de luz exterior. (material) | 1.000 | 184.32 | 184.32 |
| % | % | Custos directos complementares | 2 % | 184.32 | 3.69 |
|  |  | Custos directos |  |  | 188.01 |
