# Poste reflector

- Propriedade do ficheiro: CYPE INGENIEROS, S.A.
- Formato: FIEBDC-3/2002
- Moeda: EUR
- Custos indirectos: 3.00 %
- IVA: 23.00 %

## Y Segurança e saúde

### YS Sinalização provisória de obras

#### YSB Balizamento

**YSB090** Ud Poste reflector.
Fornecimento e colocação sobre a faixa de rodagem de poste cilíndrico flexível de polietileno, de 200 mm de diâmetro e 750 mm de altura, cor amarelo, com 2 bandas de retro-reflexão nível 1 (E.G.). Inclusive parafusos e elementos de fixação ao pavimento, manutenção em condições seguras durante todo o período de tempo necessário e desmontagem.
Inclui: Marcação. Colocação dos postes. Desmontagem posterior. Remoção para contentor.
Critério de medição de projecto: Número de unidades previstas, segundo Plano de Segurança e Saúde.
Critério de medição de obra: Medir-se-á o número de unidades realmente colocadas segundo especificações do Plano de Segurança e Saúde.

| Código | Un | Descrição | Rendimento | Preço | Importância |
|---|---|---|---|---|---|
| mt50bal090m | Ud | Poste cilíndrico flexível de polietileno, de 200 mm de diâmetro e 750 mm de altura, cor amarelo, com 2 bandas de retro-reflexão nível 1 (E.G.). (material) | 1.000 | 40.32 | 40.32 |
| mo120 | h | Operário Segurança e Saúde. (mão de obra) | 0.174 | 21.45 | 3.73 |
| % | % | Custos directos complementares | 2 % | 44.05 | 0.88 |
|  |  | Custos directos |  |  | 44.93 |
