# Marca rodoviária longitudinal

- Propriedade do ficheiro: CYPE INGENIEROS, S.A.
- Formato: FIEBDC-3/2002
- Moeda: EUR
- Custos indirectos: 3.00 %
- IVA: 23.00 %

## Y Segurança e saúde

### YS Sinalização provisória de obras

#### YSH Sinalização horizontal

**YSH010** m Marca rodoviária longitudinal.
Aplicação manual de tinta plástica para exterior, à base de resinas acrílicas, cor amarelo, acabamento acetinado, textura lisa, para marca rodoviária longitudinal contínua, de 10 cm de largura, para separação de faixas de rodagem, separação de sentidos de circulação, limites de faixa de rodagem e regulação da ultrapassagem.
Inclui: Pré-marcação. Aplicação manual da mistura.
Critério de medição de projecto: Comprimento medido segundo Plano de Segurança e Saúde.
Critério de medição de obra: Medir-se-á, o comprimento realmente executado segundo especificações do Plano de Segurança e Saúde.

| Código | Un | Descrição | Rendimento | Preço | Importância |
|---|---|---|---|---|---|
| mt27mvp010f | l | Tinta plástica para exterior, à base de resinas acrílicas, cor amarelo, acabamento acetinado, textura lisa (material) | 0.029 | 15.83 | 0.46 |
| mo119 | h | Oficial de 1ª Segurança e Saúde. (mão de obra) | 0.026 | 22.68 | 0.59 |
| mo120 | h | Operário Segurança e Saúde. (mão de obra) | 0.013 | 21.45 | 0.28 |
| % | % | Custos directos complementares | 2 % | 1.33 | 0.03 |
|  |  | Custos directos |  |  | 1.36 |
