# Marca rodoviária longitudinal

- Propriedade do ficheiro: CYPE INGENIEROS, S.A.
- Formato: FIEBDC-3/2002
- Moeda: EUR
- Custos indirectos: 3.00 %
- IVA: 23.00 %

## Y Segurança e saúde

### YS Sinalização provisória de obras

#### YSH Sinalização horizontal

**YSH010** m Marca rodoviária longitudinal.
Aplicação manual de tinta alcídica cor amarelo, para marca rodoviária longitudinal contínua, de 20 cm de largura, para limites de faixa de rodagem.
Inclui: Pré-marcação. Aplicação manual da mistura.
Critério de medição de projecto: Comprimento medido segundo Plano de Segurança e Saúde.
Critério de medição de obra: Medir-se-á, o comprimento realmente executado segundo especificações do Plano de Segurança e Saúde.

| Código | Un | Descrição | Rendimento | Preço | Importância |
|---|---|---|---|---|---|
| mt27mvh030b | kg | Tinta alcídica cor amarelo, segundo NP EN 1871. (material) | 0.058 | 3.02 | 0.18 |
| mo119 | h | Oficial de 1ª Segurança e Saúde. (mão de obra) | 0.026 | 22.68 | 0.59 |
| mo120 | h | Operário Segurança e Saúde. (mão de obra) | 0.013 | 21.45 | 0.28 |
| % | % | Custos directos complementares | 2 % | 1.05 | 0.02 |
|  |  | Custos directos |  |  | 1.07 |
