# Marca rodoviária transversal

- Propriedade do ficheiro: CYPE INGENIEROS, S.A.
- Formato: FIEBDC-3/2002
- Moeda: EUR
- Custos indirectos: 3.00 %
- IVA: 23.00 %

## Y Segurança e saúde

### YS Sinalização provisória de obras

#### YSH Sinalização horizontal

**YSH020** m Marca rodoviária transversal.
Aplicação mecânica com máquina de accionamento manual de tinta alcídica cor amarelo, para marca rodoviária transversal contínua, de 40 cm de largura, para linha de paragem.
Inclui: Pré-marcação. Aplicação mecânica da mistura com máquina de accionamento manual.
Critério de medição de projecto: Comprimento medido segundo Plano de Segurança e Saúde.
Critério de medição de obra: Medir-se-á, o comprimento realmente executado segundo especificações do Plano de Segurança e Saúde.

| Código | Un | Descrição | Rendimento | Preço | Importância |
|---|---|---|---|---|---|
| mt27mvh030b | kg | Tinta alcídica cor amarelo, segundo NP EN 1871. (material) | 0.116 | 3.02 | 0.35 |
| mq11bar010 | h | Varredora rebocada com motor auxiliar. (equipamento) | 0.001 | 66.67 | 0.07 |
| mq08war010a | h | Máquina manual, para pintar marcas rodoviárias sobre faixa de rodagem. (equipamento) | 0.006 | 33.60 | 0.20 |
| mo119 | h | Oficial de 1ª Segurança e Saúde. (mão de obra) | 0.022 | 22.68 | 0.50 |
| mo120 | h | Operário Segurança e Saúde. (mão de obra) | 0.012 | 21.45 | 0.26 |
| % | % | Custos directos complementares | 2 % | 1.38 | 0.03 |
|  |  | Custos directos |  |  | 1.41 |
