# Substituição de caixilharia exterior envidraçada, por caixilharia de madeira-alumínio "ROMÁN CLAVERO" e vidro com câmara

- Propriedade do ficheiro: CYPE INGENIEROS, S.A.
- Formato: FIEBDC-3/2002
- Moeda: EUR
- Custos indirectos: 3.00 %
- IVA: 23.00 %

## Z Reabilitação energética

### ZB Paramentos verticais: substituição ou melhora de aberturas de fachada

#### ZBC Substituição da caixilharia exterior

**ZBC030** Ud Substituição de caixilharia exterior envidraçada, por caixilharia de madeira-alumínio "ROMÁN CLAVERO" e vidro com câmara.
Reabilitação energética de vãos de fachada, através da remoção da caixilharia envidraçada, de qualquer tipo, localizada em fachada, com meios manuais e carga manual de entulho para camião ou contentor e substituição por caixilharia de madeira-alumínio, para formação de janela com dobradiças, de abertura para o interior, de 600x600 mm, série IV 68-HA Climatrend "ROMÁN CLAVERO", formada por uma folha oscilo-batente, folha de 85,5x80 mm de secção e aro de 85,5x70 mm, moldura com bite A-HIJ, bites, guarnição de madeira maciça de 70x15 mm e remate no perfil inferior; com capacidade para assentar um vidro com uma espessura mínima de 17 mm e máxima de 47 mm; coeficiente de transmissão térmica do aro da secção tipo Uh,m = 1,33 W/(m²°C), com classificação à permeabilidade ao ar classe 4, segundo EN 12207, classificação à estanquidade à água classe E1500, segundo EN 12208 e classificação à resistência à carga do vento classe 5, segundo EN 12210; acabamento através do sistema de Envernizamento translúcido Sikkens com tecnologia Duraflex, composto de uma primeira demão de impregnação Lasur Cetol WP56, para a protecção preventiva da madeira contra fungos e ataques de insectos xilófagos, e aplicação posterior de uma camada final de 220 microns, com Lasur Cetol WF952, acabamento mate acetinado, de alta resistência frente à acção dos raios UV e da intempérie; inclusive aplicação de pasta vedante para juntas Kodrin WV470; ferragem perimetral de fecho e segurança Maco Multimatic Aire 12 com WK1, segundo EN 1627, abertura através de cremona de alavanca, puxador Maco Rhapsody em cores standard e abertura de microventilação e vidro duplo standard, 4/6/4, conjunto constituído por vidro exterior Float incolor de 4 mm, câmara de ar desidratada com perfil separador de alumínio e dupla vedação perimetral, de 6 mm, e vidro interior Float incolor de 4 mm de espessura; 14 mm de espessura total, com perfil contínuo de neopreno em ambas as faces. Inclusive vedação perimetral com massa de poliuretano monocomponente.
Inclui: Desmontagem dos elementos. Remoção e armazenamento do material desmontado. Colocação da caixilharia. Vedação de juntas perimetrais. Colocação, calçamento, montagem e ajuste da caixilharia. Vedação final de estanquidade. Limpeza dos restos da obra. Carga do material desmontado para camião ou contentor.
Critério de medição de projecto: Número de unidades previstas, segundo documentação gráfica de Projecto.
Critério de medição de obra: Medir-se-á o número de unidades realmente executadas segundo especificações de Projecto.

| Código | Un | Descrição | Rendimento | Preço | Importância |
|---|---|---|---|---|---|
| mt22rom100aa | Ud | Pré-aro de alumínio para caixilharia de madeira "ROMÁN CLAVERO", de 600x600 mm, Segundo NP EN 14351-1. (material) | 1.000 | 24.04 | 24.04 |
| mt22rom010oab | Ud | Janela sistema madeira-alumínio, de madeira de pinho e perfil exterior de alumínio extrudido de 17,5 mm de espessura, fixado ao perfil de madeira através de clipes desmontáveis de material plástico para ruptura de ponte térmica, série IV 68-HA Climatrend "ROMÁN CLAVERO", uma folha oscilo-batente, dimensões 600x600 mm, acabamento através do sistema de Envernizamento translúcido Sikkens com tecnologia Duraflex, composta de folha de 85,5x80 mm e aro de 85,5x70 mm, moldura com bite A-HIJ, bites, guarnição de madeira maciça de 70x15 mm e remate no perfil inferior, junta perimetral dupla de estanquidade de borracha termoplástica, com capacidade para assentar um vidro com uma espessura mínima de 17 mm e máxima de 47 mm; coeficiente de transmissão térmica do aro da secção tipo Uh,m = 1,33 W/(m²°C), com classificação à permeabilidade ao ar classe 4, segundo EN 12207, classificação à estanquidade à água classe E1500, segundo EN 12208 e classificação à resistência à carga do vento classe 5, segundo EN 12210; ferragem perimetral de fecho e segurança Maco Multimatic Aire 12 com WK1, segundo EN 1627, abertura através de cremona de alavanca, puxador Maco Rhapsody em cores standard e abertura de microventilação, Segundo NP EN 14351-1. (material) | 1.000 | 537.82 | 537.82 |
| mt23xpm015b | Ud | Parafuso de aço galvanizado T-Star Plus "SPAX", de cabeça cilíndrica, de 6 mm de diâmetro e 15 cm de comprimento. (material) | 6.000 | 0.30 | 1.80 |
| mt13blw110a | Ud | Aerossol de 750 cm³ de espuma de poliuretano, de 22,5 kg/m³ de densidade, 140% de expansão, 18 N/cm² de resistência à tracção e 20 N/cm² de resistência à flexão, condutibilidade térmica 0,04 W/(m°C), estável de -40°C a 100°C; para aplicar com pistola; segundo EN 13165. (material) | 0.100 | 7.20 | 0.72 |
| mt22www020 | m | Fita adesiva, impermeável ao vapor de água, de 70 mm de largura, composta por uma película de polietileno laminado sobre uma banda de feltro, fornecida em rolos de 25 m de comprimento. (material) | 2.460 | 0.93 | 2.29 |
| mt22www010b | Ud | Cartucho de 290 ml de vedante adesivo monocomponente, neutro, súper elástico, à base de polímero MS, cor cinzento, com resistência à intempérie e aos raios UV e alongamento até à rotura 750%. (material) | 0.100 | 5.29 | 0.53 |
| mt21veg011aaaaa | m² | Vidro duplo standard, 4/6/4, conjunto constituído por vidro exterior Float incolor de 4 mm, câmara de ar desidratada com perfil separador de alumínio e dupla vedação perimetral, de 6 mm, e vidro interior Float incolor de 4 mm de espessura; 14 mm de espessura total. (material) | 0.364 | 21.34 | 7.77 |
| mt15sja100 | Ud | Cartucho de pasta de silicone neutro. (material) | 0.840 | 3.13 | 2.63 |
| mt21vva015a | Ud | Cartucho de 310 ml de silicone neutro, incolor, dureza Shore A aproximada de 23, segundo EN ISO 868 e recuperação elástica >=80%, segundo EN ISO 7389. (material) | 0.580 | 5.77 | 3.35 |
| mt21vva025 | m | Perfil contínuo de neopreno para a colocação do vidro. (material) | 3.333 | 0.90 | 3.00 |
| mt21vva021 | Ud | Material auxiliar para a colocação de vidros. (material) | 1.000 | 1.26 | 1.26 |
| op00cla010 |  | Pregadora pneumática. | 1.000 | 0.00 | 0.00 |
| op00gra010 |  | Agrafadora. | 1.000 | 0.00 | 0.00 |
| op00sie010 |  | Serra tico-tico. | 1.000 | 0.00 | 0.00 |
| op00cep010 |  | Plainas. | 1.000 | 0.00 | 0.00 |
| op00ato010 |  | Aparafusadora. | 1.000 | 0.00 | 0.00 |
| mo113 | h | Operário não qualificado construção. (mão de obra) | 1.179 | 23.29 | 27.46 |
| mo017 | h | Oficial de 1ª carpinteiro. (mão de obra) | 1.109 | 25.01 | 27.74 |
| mo058 | h | Ajudante de carpinteiro. (mão de obra) | 1.109 | 24.18 | 26.82 |
| mo055 | h | Oficial de 1ª vidraceiro. (mão de obra) | 0.306 | 26.31 | 8.05 |
| mo110 | h | Ajudante de vidraceiro. (mão de obra) | 0.306 | 25.65 | 7.85 |
| % | % | Custos directos complementares | 2 % | 683.13 | 13.66 |
|  |  | Custos directos |  |  | 696.79 |
