# Substituição de vidros da caixilharia exterior por vidro com câmara "CONTROL GLASS ACÚSTICO Y SOLAR"

- Propriedade do ficheiro: CYPE INGENIEROS, S.A.
- Formato: FIEBDC-3/2002
- Moeda: EUR
- Custos indirectos: 3.00 %
- IVA: 23.00 %

## Z Reabilitação energética

### ZB Paramentos verticais: substituição ou melhora de aberturas de fachada

#### ZBV Substituição de vidros

**ZBV010** m² Substituição de vidros da caixilharia exterior por vidro com câmara "CONTROL GLASS ACÚSTICO Y SOLAR".
Reabilitação energética de vãos de fachada, através da desmontagem com meios manuais de envidraçado, sem deteriorar a caixilharia na qual se encontra, e substituição por vidro duplo Guardian Select "CONTROL GLASS ACÚSTICO Y SOLAR", 4/6/4, conjunto constituído por vidro exterior Float incolor de 4 mm, câmara de ar desidratada com perfil separador de alumínio e dupla vedação perimetral, de 6 mm, e vidro interior Float incolor de 4 mm de espessura; 14 mm de espessura total, com cunhagem através de calços de apoio perimetrais e laterais, vedação a frio com silicone Sikasil WS-305-N "SIKA", compatível com o material suporte, e carga manual do material desmontado para camião ou contentor.
Inclui: Desmontagem dos elementos. Remoção e armazenamento do material desmontado. Colocação, calçamento, montagem e ajuste da caixilharia. Vedação final de estanquidade. Limpeza dos restos da obra. Carga manual do material desmontado e restos da obra para camião ou contentor.
Critério de medição de projecto: Superfície de caixilharia a envidraçar, segundo documentação gráfica de Projecto, incluindo em cada folha com vitral as dimensões do caixilho.
Critério de medição de obra: Será medida a superfície realmente executada segundo especificações de Projecto, somando, para cada uma das peças, a superfície resultante de arredondar por excesso cada uma das suas arestas a múltiplos de 30 mm.

| Código | Un | Descrição | Rendimento | Preço | Importância |
|---|---|---|---|---|---|
| mt21veu011aaaaa | m² | Vidro duplo Guardian Select "CONTROL GLASS ACÚSTICO Y SOLAR", 4/6/4, conjunto constituído por vidro exterior Float incolor de 4 mm, câmara de ar desidratada com perfil separador de alumínio e dupla vedação perimetral, de 6 mm, e vidro interior Float incolor de 4 mm de espessura; 14 mm de espessura total. (material) | 1.006 | 22.00 | 22.13 |
| mt21sik010 | Ud | Cartucho de 310 ml de silicone sintético incolor (rendimento aproximado de 12 m por cartucho). (material) | 0.580 | 2.47 | 1.43 |
| mt21vva021 | Ud | Material auxiliar para a colocação de vidros. (material) | 1.000 | 1.26 | 1.26 |
| mo055 | h | Oficial de 1ª vidraceiro. (mão de obra) | 0.496 | 26.31 | 13.05 |
| mo110 | h | Ajudante de vidraceiro. (mão de obra) | 0.496 | 25.65 | 12.72 |
| % | % | Custos directos complementares | 2 % | 50.59 | 1.01 |
|  |  | Custos directos |  |  | 51.60 |
