# Controlo de fissuras através de testemunhos

- Propriedade do ficheiro: CYPE Ingenieros S.A.
- Formato: FIEBDC-3/2016
- Programa: Gerador de preços para construção civil. CYPE Ingenieros, S.A.
- Data: 11/06/2024
- Moeda: EUR
- Custos indirectos: 3 %
- IVA: 23 %

## 0 Trabalhos prévios

### 0E Recolha de amostras e ensaios para estudo de patologias

#### 0EF Controlo de fissuras

**0EF010** Ud Controlo de fissuras através de testemunhos.
Trabalhos de campo necessários para o controlo de fissura existente no edifício a reabilitar, incluindo: fixação do seu estado através de marcação do seu extremo, medição da sua largura com fissurómetro de precisão, colocação de testemunho de vidro com uma zona esmerilada e inspecção periódica aos 15, 30, 45 e 90 dias, da evolução dos seus movimentos.
Inclui: Marcação da sua extremidade. Medição da sua largura. Colocação de testemunho. Inspecção periódica.
Critério de medição de projecto: Número de unidades previstas, segundo documentação gráfica de Projecto.
Critério de medição de obra: Medir-se-á o número de unidades realmente executadas segundo especificações de Projecto.

| Código | Un | Descrição | Rendimento | Preço | Importância |
|---|---|---|---|---|---|
| mt49hpa100b | Ud | Controle da evolução de uma fissura através da colocação de um testemunho de vidro, que inclui os trabalhos de: marcação do estado da fissura, medição da sua largura, colocação de testemunho e inspecção periódica da mesma aos 15, 30, 45 e 90 dias. (material) | 1 | 207.29 | 207.290 |
| % | % | Custos directos complementares | 2 % | 207.290 | 4.146 |
|  |  | Custos directos |  |  | 211.436 |
