# Poço de sondagem arqueológica

- Propriedade do ficheiro: CYPE Ingenieros S.A.
- Formato: FIEBDC-3/2016
- Programa: Gerador de preços para construção civil. CYPE Ingenieros, S.A.
- Data: 03/07/2024
- Moeda: EUR
- Custos indirectos: 3 %
- IVA: 23 %

## 0 Trabalhos prévios

### 0G Trabalhos arqueológicos

#### 0GE Escavações arqueológicas e transportes

**0GE030** m³ Poço de sondagem arqueológica.
Poço de sondagem arqueológica de 1x1x1 m, no terreno, onde existem materiais arqueológicos documentados, com um grau de complexidade alto, com meios manuais, através da escavação por níveis naturais ou artificiais segundo o método arqueológico. Incluindo recolha de dados por parte da equipa arqueológica para relatório final dos trabalhos, remoção do pavimento existente na superfície, com recuperação do mesmo, e posterior enchimento da escavação com os restos procedentes da mesma, sem compactação.
Inclui: Execução do poço de sondagem. Remoção e acumulação de entulho. Carga de entulho para contentor.
Critério de medição de projecto: Volume medido segundo documentação gráfica de Projecto.
Critério de medição de obra: Medir-se-á o volume realmente executado segundo especificações de Projecto.

| Código | Un | Descrição | Rendimento | Preço | Importância |
|---|---|---|---|---|---|
| mt51arq010 | Ud | Material fungível para trabalhos de arqueologia. (material) | 0.08 | 960 | 76.800 |
| mt51arq020 | Ud | Material e ferramentas para trabalhos de arqueologia. (material) | 0.075 | 1380 | 103.500 |
| mo000 | h | arqueólogo. (mão de obra) | 10.105 | 28.23 | 285.264 |
| mo057 | h | Ajudante de arqueólogo. (mão de obra) | 10.105 | 26.24 | 265.155 |
| mo112 | h | Operário especializado construção. (mão de obra) | 10.913 | 21.98 | 239.868 |
| mo113 | h | Operário não qualificado construção. (mão de obra) | 10.913 | 21.45 | 234.084 |
| % | % | Custos directos complementares | 2 % | 1204.671 | 24.093 |
|  |  | Custos directos |  |  | 1228.764 |
