# Poço de sondagem arqueológica

- Propriedade do ficheiro: CYPE Ingenieros S.A.
- Formato: FIEBDC-3/2016
- Programa: Gerador de preços para construção civil. CYPE Ingenieros, S.A.
- Data: 25/09/2024
- Moeda: EUR
- Custos indirectos: 3 %
- IVA: 23 %

## 0 Trabalhos prévios

### 0G Trabalhos arqueológicos

#### 0GE Escavações arqueológicas e transportes

**0GE030** m³ Poço de sondagem arqueológica.
Poço de sondagem arqueológica, nos muros, para o estudo das estratigrafias verticais do edifício, com meios manuais, com a finalidade de determinar a evolução das diferentes estruturas executadas ao longo dos anos, assim como as modificações sofridas, com a cronologia das mesmas. Incluindo recolha de dados por parte da equipa arqueológica para relatório final dos trabalhos, remoção do revestimento existente na superfície e tapamento do mesmo com materiais análogos aos existentes.
Inclui: Execução do poço de sondagem. Remoção e acumulação de entulho. Carga de entulho para contentor.
Critério de medição de projecto: Volume medido segundo documentação gráfica de Projecto.
Critério de medição de obra: Medir-se-á o volume realmente executado segundo especificações de Projecto.

| Código | Un | Descrição | Rendimento | Preço | Importância |
|---|---|---|---|---|---|
| mt51arq010 | Ud | Material fungível para trabalhos de arqueologia. (material) | 0.025 | 960 | 24.000 |
| mt51arq020 | Ud | Material e ferramentas para trabalhos de arqueologia. (material) | 0.05 | 1380 | 69.000 |
| mo000 | h | arqueólogo. (mão de obra) | 4.161 | 28.23 | 117.465 |
| mo057 | h | Ajudante de arqueólogo. (mão de obra) | 4.161 | 26.24 | 109.185 |
| mo112 | h | Operário especializado construção. (mão de obra) | 4.161 | 21.98 | 91.459 |
| % | % | Custos directos complementares | 2 % | 411.109 | 8.222 |
|  |  | Custos directos |  |  | 419.331 |
