# Escavação para desaterro de terras e detritos de colmatação

- Propriedade do ficheiro: CYPE Ingenieros S.A.
- Formato: FIEBDC-3/2016
- Programa: Gerador de preços para construção civil. CYPE Ingenieros, S.A.
- Data: 11/06/2024
- Moeda: EUR
- Custos indirectos: 3 %
- IVA: 23 %

## 0 Trabalhos prévios

### 0G Trabalhos arqueológicos

#### 0GE Escavações arqueológicas e transportes

**0GE050** m³ Escavação para desaterro de terras e detritos de colmatação.
Excavação para desaterro de terras e detritos de colmatação na canalização enterrada existente, com possível aparecimento de materiais arqueológicos entre 1 e 2 m de profundidade, realizada com meios manuais, executada por tramos e com seguimento arqueológico na obra. Inclusive carga de terras e materiais arqueológicos encontrados, e transporte com meios manuais, a ponto de inspecção arqueológica, para tratamento dos mesmos.
Inclui: Marcação no terreno. Escavação e extracção de terras. Carga para camião das terras escavadas.
Critério de medição de projecto: Volume medido segundo documentação gráfica de Projecto.
Critério de medição de obra: Medir-se-á o volume realmente escavado segundo especificações de Projecto.

| Código | Un | Descrição | Rendimento | Preço | Importância |
|---|---|---|---|---|---|
| mo000 | h | arqueólogo. (mão de obra) | 1.189 | 28.23 | 33.565 |
| mo057 | h | Ajudante de arqueólogo. (mão de obra) | 2.378 | 26.24 | 62.399 |
| mo112 | h | Operário especializado construção. (mão de obra) | 9.51 | 21.98 | 209.030 |
| % | % | Custos directos complementares | 2 % | 304.994 | 6.100 |
|  |  | Custos directos |  |  | 311.094 |
